# SCD
Angebotsaufforderung (GAEB DA XML 3.3, DA83)
Projekt: 2127
Währung: EUR
Erstellt mit: GXML Toolbox V3.3 R20220330, ORCA AVA 27 27.00.00, 28.04.2026

## 1.0 Angaben zu Abschnitt 0 der Allgemeinen Technischen Vertragsbedingungen
1.0 Angaben zu Abschnitt 0 der Allgemeinen Technischen Vertragsbedingungen

1.1 Angaben zur Baustelle

Lage der Baustelle, Umgebungsbedingungen, Zufahrtsmöglichkeiten und Beschaffenheit der Zufahrt sowie etwaige Einschränkungen bei ihrer Benutzung.

Das Bauvorhaben "Neubau Schulcampus Deisenhofen" befindet sich in der Gemeinde Oberhaching, Ortsteil Deisenhofen an der Sauerlacher Straße. Sie beinhaltet das Abräumen des Oberbodens der früheren Ackerfläche sowie die Erstellung des Neubaus des Schulcampus, bestehend aus Fachoberschule, Realschule, Mensa mit Verwaltungsbüros des Zweckverbands, 3-fach Sporthalle und Tiefgarage (inkl. Freiflächengestaltung und Nebengebäuden).

Während der Bauarbeiten befinden sich die angrenzenden Nachbargebäude immer in Nutzung.

Lage des Baugrundstücks:
Der Schulcampus liegt in unmittelbarer Nähe zum S-Bahnhof Deisenhofen. Das Grundstück befindet sich zwischen der Sauerlacher Strasse  und der Schulstrasse. Südlich wird es durch einen Wirtschaftsweg, den Vogelherdweg und im Norden durch einen Fussweg begrenzt.
Südlich des Vogelherdweges befindet sich der Teil des Grundstückes auf dem sich die Aussensportflächen befinden.

Zufahrt:
Die Ver- und Entsorgung der Baustelle erfolgt ausschließlich über die Sauerlacher Straße. Die Schulstraße ist von Baustellenverkehr freizuhalten. Hier besteht durch die gegenüberliegende Grundschule eine erhöhte Unfallgefahr.
Die Hauptzufahrt zur Baustelle an der Sauerlacher Straße, wird täglich vor Arbeitsbeginn geöffnet und ist nach dem Verlassen der Baustelle zu schließen.
In nahem Umfeld sowie auf dem Gelände der Baustelle besteht nur bedingte Wendemöglichkeit, insbesondere für Schwerlasttransporte oder Sattelauflieger.
In Ausnahmefällen darf nach ausdrücklicher Erlaubnis des AG oder der Objektüberwachung eine Nebenzufahrt an der Schulstraße genutzt werden. Eine Erlaubnis wird nur Schwerlasttransporten und Sattelaufliegern erteilt.

Art und Lage der baulichen Anlagen, z.B. auch Anzahl und Höhe der Geschosse.
Entwurf/ Erscheinungsbild
Das Grundstück befindet sich im Oberhachinger Ortsteil Deisenhofen unmittelbar westlich der gleichnamigen S-Bahn-Station.
Auf dem Grundstück entstehen eine Realschule, eine Fachoberschule (FOS), eine Mensa, eine 3-fach-Sporthalle, die auch als Mehrzweckhalle genutzt werden soll, und eine Tiefgarage.

Die Realschule und die Fachoberschule entstehen als Holz-Hybrid-Bauten. Mensa, Sporthalle und Tiefgarage sind Massivbauten aus Stahlbeton. Bis auf die Fachoberschule sind alle Gebäude im 1. UG verbunden. Die Schulen bestehen aus je drei Gebäudeteilen, von denen jeweils 2 eine Geschossigkeit von EG + 1 haben und der dritte EG +2 hat. Mensa und Sporthalle haben jeweils 1 Obergeschoss, die Tiefgarage befindet sich zwischen Sporthalle und Realschule im Untergeschoss.
Alle Gebäude sind mit Holzfassaden und Blechdächern geplant.

Die Oberflächen im Inneren sind Sichtoberflächen (Holz bzw. Beton), flächenelastische Bodenbeläge, Holz- und Werksteinböden.

Gebäudekennzahlen (Circa-Werte)

Grundstücksfläche: ca. 9 ha

Grundflächen (aller Gebäude)
Brutto-Grundfläche gesamt (BGF): 35.300 qm
- Realschule:  12.400 qm
- Fachoberschule: 12.000 qm
- Sporthalle:  5.400 qm
- Mensa:  2.000 qm
- Tiefgarage:  3.500 qm

Höhenangaben Realschule: +/- 0,00 = +596,40 ü NHN
- OK Gelände:  +596,38 ü NHN
- OK FB UG:  +592,21ü NHN
- OK FB EG:  +/- 0,00 m = 596,40 ü NHN
- OK FB 1.OG:  +600,925 ü NHN
- OK FB 2.OG:  +604,945 ü NHN

Höhenangaben Fachoberschule: +/- 0,00 = +596,15 ü NHN
- OK Gelände: +596,13 ü NHN
- OK FB UG:  +591,96 ü NHN
- OK FB EG:  +/- 0,00 m = 596,15 ü NHN
- OK FB 1.OG: +600,675 ü NHN
- OK FB 2.OG: +604,695 ü NHN

Höhenangaben Mensa: +/- 0,00 = +596,15 ü NHN
- OK Gelände:  +596,13 ü NHN
- OK FB UG:  +591,55 ü NHN
- OK FB EG:  +596,15 ü NHN
- OK FB OG:  +600,40 ü NHN

Höhenangaben Sporthalle: +/- 0,00 = +596,15 ü NHN
- OK Gelände: +596,13 ü NHN
- OK FB UG:  +591,55 ü NHN
- OK FB EG:  +596,15 ü NHN
- OK FB OG: +600,40 ü NHN

Tiefgarage
- OK Gelände: +596,15 ü NHN
- OK FB UG:  +591,55 ü NHN

Brutto-Rauminhalt gesamt (BRI): 188.550 cbm
- Realschule: 64.750 cbm
- Fachoberschule: 57.500 cbm
- Sporthalle:  40.100 cbm
- Mensa:  9.700 cbm
- Tiefgarage:  16.500 cbm

Bodenverhältnisse
Für das Grundstück liegt ein Baugrundgutachten vor.
Die anstehenden Böden bestehen aus mitteldichten bis dichten Böden. Vereinzelt wurden feinkornreiche, verlehmte Kiese (Rotlagen) angetroffen, die ausgetauscht werden müssen.

Grundwassersituation
Der Bemessungswasserstand liegt auf einer Höhe von 575,00 m ü NN.
Der zusammenhängende Grundwasserspiegel ist erst in einer Tiefe von mehr als 15 m zu erwarten und ist für das Bauvorhaben nicht relevant.
Die anstehenden Böden haben eine sehr gute Wasserdurchlässigkeit.

Vorabmaßnahmen
Vor Beginn des Bauvorhabens und vor Erstellung der Baugrube wurde der Oberboden entfernt. Es wurden zusätzliche Hydranten gesetzt und Sparten (z.B. ein Abwasserkanal) verlängert.

1.2 Konstruktionsbeschreibung Architektur

Baugrube
Die Baugrube ist in Teilbereichen mit Berliner Verbau, Spundwand und Bohrpfahlwand gesichert. Im überwiegenden Teil ist die Baugrube geböscht.

Gründung
Die Gründung erfolgt über Streifen- und Punktfundamente mit nichttragenden Bodenplatten. Die Gründungsbauteile werden, wo statisch möglich, mit Recyclingbeton hergestellt.

Primärkonstruktion/ Rohbau
Realschule und Fachoberschule:
Das Untergeschoss wird in Stahlbeton hergestellt. Teilweise wird Recyclingbeton eingesetzt, andere Teile werden in Sichtbetonqualität hergestellt. Tieferliegende Bauteile wie Pumpensümpfe, Bodenkanäle etc. werden in WU-Beton hergestellt.
Treppenhauskerne werden in Stahlbeton in Sichtbetonqualität errichtet
Tragkonstruktion Erdgeschoss und Obergeschosse Holz (s.u.)

Sporthalle, Mensa und Tiefgarage:
Tragkonstruktion aus Stahlbeton in Sichtbetonqualität
Tieferliegende Bauteile wie Pumpensümpfe, Bodenkanäle etc. werden in WU-Beton hergestellt.
Dachkonstruktionen Mensa und Sporthalle aus Holz
Decke Tiefgarage Stahlbeton

Fassade
Die Fassaden sollen mit einer vertikalen Boden-Deckel-Schalung aus Holz versehen werden.
Teilbereiche werden aus Brandschutzgründen mit einer nichtbrennbaren Fassade ausgebildet.
In den Tiefhöfen (Realschule, Fachoberschule und Sporthalle) wird die Fassade mit Betonfertigteilen bekleidet.

Elementaufbauten und Oberflächen
Bodenplatte im UG:
Stahlbeton flügelgeglättet, auf XPS-Dämmung

Außenwände
Realschule und Fachoberschule:
Holzrahmenbauwände, im Werk vorgefertigt
Zellulosedämmung zwischen statisch wirksamen Holzriegeln
außenseitig DWD-Platte, innenseitig OSB-Platte

Sporthalle, Mensa und Tiefgarage:
Aussenwände und -stützen Stahlbetons Ortbeton, tlw. Fertigteile, Sichtbetonqualität

Fassaden
Realschule, Fachoberschule und Mensa:
Hinterlüftete, vertikale Holzverschalung, Fichte,
als Boden-Deckel-Schalung, vorvergraut
Pfosten-Riegel-Elemente aus Holz-Aluminium Konstruktion mit Festverglasung, Fenster und Türen als Drehflügel (manuell) und integrierten, dezentralen Lüftungsgeräten, Holzart: Fichte/ Esche, Aluminium Deckschalen: pulverbeschichtet, Holzoberfläche: transparent lasiert
Verglasungsart: 2- bzw. 3-Scheiben-Verglasung Isolierverglasung und Sonnenschutzverglasung
Oberlichtbänder mit Festverglasungen und Lamellenfenstern im Bereich des Dachversatzes (Entrauchung Aula/ Aufzug)

Sporthalle:
Hinterlüftete, vertikale Holzverschalung, Fichte,
als Boden-Deckel-Schalung, vorvergraut
Pfosten-Riegel-Elemente aus Aluminium mit Festverglasung, Fenster als Drehflügel (manuell)
Aluminium Deckschalen: pulverbeschichtet,
Verglasungsart: 3-Scheiben-Verglasung Isolierverglasung
Oberlichtband mit Lamellenfenstern und Festverglasungen im Bereich des Dachversatzes
Verglasungen der Dachfläche als liegende PR-Konstruktion wie vor in Gymnastikräumen und Treppenraum

Innenwände:
Realschule und Fachoberschule:
Tragende und nicht tragende Innenwände als Brettsperrholzwände in Fichte Oberflächen in Wohnsichtqualität, mit aufhellendem Vergilbungsschutz und Schutzanstrich, einige Bauteile aus Baubuche
in Nebenräumen: Industriesichtqualität
Wände in Untergeschossen aus Stahlbeton in Sichtbetonqualität
Sanitärwände als Holz- und Metallständer-Wände mit 2-lagiger Gipskartonbeplankung, bzw. einlagig mit Gipskarton bekleidete Brettsperrholzwände
Sanitärräume türhoch bzw. raumhoch gefliest mit Fliesen
Innentüren: Opake Türen als Holz-Umfassungszargen,
tlw. Holz-Stockzargen mit Laibungsbekleidung.

Sporthalle und Mensa:
Wände aus Stahlbeton in Sichtbetonqualität
Sanitärwände als Metallständer-Wände mit 2-lagiger Gipskartonbeplankung
Innentüren:
Opake Türen als Stahl-Umfassungszargen mit Holztürblatt Technikräume Stahltüren mit Umfassungszarge
Rohrrahmentüren, Prallwandtüren
Türen im Verwaltungsbereich Mensa: Holzumfassungszargen mit Holztürblatt

Decken
Realschule und Fachoberschule:
Decken über UG: oberflächenfertige Stahlbetondecke,
Decken über EG und 1.OG: Decke als Holz-Beton-Verbund-decken (HBV),
in den aussenliegenden Räumen (Klassenzimmer u.ä.) als Rippendecken mit Halbfertigteilen aus Beton als verlorene Schalung
in zu den Innenhöfen orientierten Bereichen (freies Lernen u.ä.) als Brettstapeldecke in Fichte mit raumakustisch wirksamer Nutung und Einlage von Holz-Weichfaserplattenstreifen, Oberfläche Sichtqualität, Vergilbungsschutz,
teilweise Unterhangdecken mit Holz-Akustikelementen und Holzwolle-Leichtbauplatten
Decken in Sanitärräume als Gipskarton-Abhangdecken bzw. als freitragende Decken

Sporthalle und Mensa:
Die Rohdecken in beiden Gebäuden sind aus Stahlbeton, Dachkonstruktion aus Holz (s.u.)
Abhangdecken in der Sporthalle zwischen den Sparren als Holzwolle-Akustikplatte
Gymnastikräume Sporthalle und Gastraum Mensa mit  Holz-Akustikelementen
Foyers, Treppenhäuser, Umkleiden und Sanitär- und Küchenbereiche mit GK-Abhangdecken, gestrichen, tlw. mit Akustikanforderung
Technik und Lagerbereiche ohne Unterhangdecken

Tiefgarage: Rohdecke in Sichtbeton SB 2, in Randbereichen zu anderen Gebäuden unterseitig gedämmt
druckfeste Mineralwolleplatten mit Holzwolle-Sichtschale

Bodenaufbau
Realschule und Fachoberschule:
schwimmender Estrich mit Fussbodenheizung
Bodenbeläge Klassenzimmer mit Kautschukbelag
Öffentliche Bereiche (Aula, Mehrzweckraum und Treppenhäuser) mit Betonwerksteinbelag
Fachklassen und Werkstätten teilweise mit Holzpflaster bzw. Industrieparkett
Sanitärräume mit Fliesenbelag
Technik- und Lagerbereiche mit staubbindenden Anstrich

Sporthalle und Mensa:
schwimmender Estrich mit Fussbodenheizung
Öffentliche Bereiche (Foyers Sporthalle, Gastraum Mensa, Treppenhäuser) mit Betonwerksteinbelag
Sanitärräume mit Fliesenbelag
Bodenbelag Sporthalle und Geräte- und Gymnastikräume: Linoleum auf Doppelschwingboden

Dachkonstruktion und Aufbau:
Realschule und Fachoberschule:
Nach aussen geneigte Dächer als
Sparrendächer mit raumabschließender Brettsperrholzplatte und Dämmung nichtbrennbar Mineralwolle Blechdach mit Hinterlüftung als Metalldach mit Leistenfalz
In Teilbereichen Photovoltaik dachparallel montiert

Zu den Innenhöfen geneigten Dächer als
Sparrendächer mit raumabschließender Brettsperrholzplatte
Kompaktdachaufbau mit PUR-Dämmung und bituminöser Abdichtung
Dachbegrünung

Sporthalle:
Sparrendach mit raumabschließender Brettsperrholzplatte
und Dämmung nichtbrennbar Mineralwolle
Blechdach mit Hinterlüftung als Metalldach mit Leistenfalz
in Teilbereichen Photovoltaik dachparallel montiert

Mensa:
Sparrendach mit Zwischensparrendämmung nichtbrennbar Mineralwolle
Blechdach mit Hinterlüftung als Metalldach mit Leistenfalz
in Teilbereichen Photovoltaik dachparallel montiert

Einbaumöblierung:
Einbauschränke in Unterrichtsräumen, Büros, etc.:
Fronten: Spanplatte, 19mm, Fichte Furnier, astig, wie BSPH-Wandoberflächen, teilweise mit raumakustisch wirksamer Mikroperforierung;

Schallschutz:
Schallschutz der Decken über HBV-Decken und EPS-Dämmung unter schwimmendem Estrich;
(in Versammlungsstätten Mineralwolle unter Estrich)
Schallschutz der Wände über Vorsatzschalen unterschiedlicher Stärke, Beplankung in Fichte-3-Schichtplatten in Sichtqualität bzw. Gipskartonplatten;

Lüftungskonzept:
Hybride Lüftung: mechanische Lüftung durch dezentrale Lüftungsgeräte in der Fassade ergänzt durch manuelle Fensterlüftung; Sommerlicher Wärmeschutz: Erwärmung/Auskühlung des Gebäudes in heißen Sommermonaten über Nachtluftspülung (dezentrale Lüftungsgeräte)
Zentrale Bereiche wie Aula und Mehrzweckraum und Nebenräume mit zentraler mechanischer Lüftung

Konstruktion / TGA / ELT / Freianlagen
Weitere Angaben zur Konstruktion, zu den TGA- und Elektroinstallationen, sowie zur Ausführung der Freianlagen siehe folgende Vortexte.

1.3 Baustellenbetrieb

Verkehrsverhältnisse auf der Baustelle, insbesondere Verkehrsbeschränkungen
Be- und Entladetätigkeiten dürfen ausschließlich unter Anwesenheit des Fahrzeugführers erfolgen.
Auf dem gesamten Baufeld gilt die Straßenverkehrsordnung. Die Einhaltung der Straßenverkehrsordnung obliegt den Auftragnehmern und deren Kraftfahrzeugführern und Maschinisten. Davon abweichend wird die Höchstgeschwindigkeit auf 20 km/h festgelegt.

Der Auftragnehmer/Firmenbauleiter hat die Baustelle während und außerhalb der üblichen Arbeitszeit gemäß den Unfallverhütungsvorschriften der Bauberufsgenossenschaften zu sichern. Die Baustellenzugänge sind, außer zu Betriebszwecken, dauerhaft geschlossen zu halten.
Andere Zufahrten, Baustellenzu- oder -ausgänge und Baustraßen dürfen nicht benutzt werden.
Auf die Einschränkungen infolge bestehender verkehrspolizeilicher Vorgaben, wie z. B. Gewässer, Parkverbote, Einbahnstraßenregelungen, Nutzlastbeschränkungen oder räumlich beengte Verhältnisse, wird hingewiesen.

Straßen, Wege, Lager- und Arbeitsplätze innerhalb des Baugeländes werden in bestehendem Zustand zur Verfügung gestellt und auf Antrag von der Objektüberwachung zugewiesen. Sie können vom Auftragnehmer nur auf eigene Gefahr benutzt werden.
Auf dem Baugrundstück werden in begrenzter Zahl Parkplätze ausgewiesen. Ein Anrecht auf einen Parkplatz auf der Baustelle besteht nicht.

Für den Verkehr freizuhaltende Flächen
Fahrwege und Wandflächen sind grundsätzlich freizuhalten.
Die Feuerwehrzufahrten, -aufstellflächen, sowie die Flucht- und Rettungswege sind freizuhalten.
Das Abstellen von Fahrzeugen aller Art in Halteverbotszonen, Feuerwehrzufahrten, sonstigen Einfahrten sowie auf Grünflächen ist verboten. Widerrechtlich abgestellte Fahrzeuge werden auf Kosten des Fahrzeughalters abgeschleppt. Widerrechtlich genutzte Abstellflächen werden auf Kosten des Benutzers geräumt.

Art, Lage, Maße und Nutzbarkeit von Transporteinrichtungen und Transportwegen, z.B. Montageöffnungen.
Der Rohbauer wird voraussichtlich bis zu 4 Obendreher-Kräne errichten, die an der Spitze planmäßig eine Lastaufnahme von 3,5 Tonnen haben werden. Nach Abschluss der Rohbauarbeiten stehen die Kräne auch für die Gewerke Zimmerer und Dach zur Verfügung.
Sollte ein Kranführer des Baumeisters zur Bedienung der Kräne notwendig sein, ist die Vergütung direkt mit dem Rohbauer abzustimmen.

Besondere Belastungen aus Immissionen sowie besondere klimatische oder betriebliche Bedingungen
Erschütterungsintensive bzw. lärmintensive Arbeiten sind immer erst nach schriftlicher Bestätigung durch die Objektüberwachung möglich.
Unterbrechungen durch Forderungen Dritter (besonders Lärmbelästigung, Geruchsbelästigung) auf Anweisung der Objektüberwachung oder des Auftraggebers direkt sind möglich und Folge zu leisten.
Die gem. Vertrag vereinbarten Ruhezeiten sind zu beachten und zwingend einzuhalten. Abweichungen hiervon können nur durch den Auftraggebers selbst gestattet werden.

Lage, Art, Anschlusswert und Bedingungen für das Überlassen von Anschlüssen für Wasser, Energie und Abwasser.
Der AG lässt vor Beginn der Rohbauarbeiten einen Baustromanschluss und mehrere Unterverteiler auf dem Baugrundstück errichten.
Der Baustromanschluss kommt aus einer Trafostation an der Schulstraße. Es wird je ein Kranverteiler, ein großen Baustromverteiler und Gruppenverteiler an der Fachoberschule, der Realschule und im Bereich Mensa / Sporthalle erstellt. Die Leistungsabnahme an diesem Haupt-Baustromkasten kann nur anteilig durch den jeweiligen AN erfolgen.
Mit Ende der Rohbauarbeiten und Beginn der Ausbauarbeiten stellt der AG über den AN Baustrom die neue Baustromversorgung im Innenbereich für alle Unternehmer mit 1x Baustromverteiler in jeder Geschossebene im jeweiligen Treppenhaus zur Verfügung.
Über die vorgesehenen Baustromverteiler können nur Geräte und Anlagen bis zu einem Nennstrom vom 32 Ampère abgehend versorgt werden.

In unmittelbarer Umgebung des Baugrundstückes befinden sich drei Hydranten. Ein Hydrant befindet sich an der Schulstraße in der Nähe der Fachoberschule, der Zweite südlich der Realschule am Vogelherdweg und ein Dritter an der Sauerlacherstraße in der Nähe von Mensa und Sporthalle.
Der AN Baustelleneinrichtung errichtet an allen Hydranten einen Haupt-Bauwasseranschuss und einen  Bauwasserverteiler und stellt diese allen anderen Unternehmern zur Verfügung.
Die Wasserentnahme an diesen Anschlüssen kann nur anteilig durch den jeweiligen AN erfolgen.

Lage und Ausmaß der dem Auftragnehmer für die Ausführung seiner Leistungen zur Benutzung oder Mitbenutzung überlassenen Flächen und Räume.
Übergeordnet gilt der BE-Plan des AG. Die BE-Fläche und -Einrichtungen auf dem Grundstück sind anteilig zusammen mit den anderen Unternehmen zu nutzen. Die widerrufliche Zuteilung der BE-Teilfläche für den AN erfolgt durch die Objektüberwachung. Grundsätzlich ist von höchsten 50 m2 Lagerfläche auf Höhe GOK auszugehen. Über die zugewiesenen Flächen hinaus erforderliche Lager- und Arbeitsplätze hat der Auftragnehmer zu beschaffen; die Kosten sind durch die Vertragspreise abgegolten. Lagerflächen sind vom AN stets in aufgeräumten Zustand zu halten.
Näheres ist dem beigefügten Baustelleneinrichtungsplan zu entnehmen.
Flächen außerhalb des Bauzauns werden nicht zur Verfügung gestellt.

Übernachtungsunterkünfte dürfen auf dem Grundstück nicht errichtet werden. Der AG stellt keine Pausen-, Aufenthalts- und Lagerräume im Gebäude zur Verfügung.

Materialien, Geräte, Maschinen des AN für den täglichen Arbeitseinsatz sind so zu lagern, dass zu jedem Zeitpunkt ausreichend freie Verkehrs-, Flucht- und Rettungswege vorhanden sind.

Jeglicher Eingriff in bauseitige Sicherheitseinrichtungen (Schutzgerüste, Baugeländer etc.) ist ausdrücklich nur mit Genehmigung des SiGeKo oder der Objektüberwachung erlaubt. Notwendige Eingriffe sind deshalb frühzeitig anzumelden.

Im Gebäudeinneren stehen keine Lager- und/oder Aufenthaltsräume zur Verfügung. Übernachtungen auf dem Baugrundstück sind nicht zulässig.
Vom AG zur Verfügung gestellte Lagerplätze, Arbeitsplätze und Zufahrtswege sind nach Beendigung der Arbeiten in dem Zustand zurückzugeben, in dem sie sich bei Beginn der Arbeiten befanden, sofern nicht ausdrücklich etwas Abweichendes vereinbart wird.

Besondere umweltrechtliche Vorschriften
Zum Schutz der Umwelt, der Landschaft und der Gewässer hat der Auftragnehmer die durch die Arbeiten hervorgerufenen Beeinträchtigungen auf das unvermeidbare Maß einzuschränken. Behördliche Anordnungen oder Ansprüche Dritter wegen der Auswirkungen der Arbeiten hat der Auftragnehmer dem Auftraggeber unverzüglich schriftlich mitzuteilen.

Besondere Vorgaben für die Entsorgung, z.B. Beschränkungen für die Beseitigung von Abwasser und Abfall.
Das Einfüllen von Schutt und Müll in Arbeitsräume sowie das Eingraben auf der Baustelle ist untersagt.
Das Entsorgen von Abfällen, Bauschutt und Abbruchmassen umfasst die Verwertung entsprechend den Vorschriften bzw. die erforderlich Maßnahmen für das Einsammeln, Befördern, Behandeln und Lagern entsprechend den Vorschriften und behördlichen Auflagen.
Verwertbares Material ist der Rohstoffrückgewinnung zuzuführen, es geht in den Besitz des AN über, wenn nicht anders im Positionstext des Leistungsverzeichnis beschrieben.

Schutzgebiete oder Schutzzeiten im Bereich der Baustelle, z.B. wegen Forderungen des Gewässer-, Boden-, Natur-, Landschafts- oder Immissionsschutzes vorliegende Fachgutachten oder dergleichen
An Werktagen von Montag bis Samstag kann auf der Baustelle gearbeitet werden. Mit den angebotenen Einheitspreisen sind Arbeiten innerhalb der werktäglichen Arbeitszeiten 7:00 - 20:00 Uhr abgegolten. Darüberhinausgehende Arbeitszeiten sind mit der Objektüberwachung schriftlich zu vereinbaren. Die etwa zusätzlich erforderlichen Genehmigungen für Nacht-, Feiertags- und Sonntagsarbeit holt der Auftragnehmer ein.
Zum Schutz gegen Baulärm sind folgende Vorschriften zu beachten:
- Technische Anleitung zum Schutz gegen Lärm
- Bayerische Immissionsschutzgesetz (BayImSchG)
- Allgemeine Verwaltungsvorschriften gegen Baulärm - Geräuschimmissionen -
- Art 14 Bayerische Bauordnung (BayBo)
soweit nachfolgend nicht eingeschränkt.
In der Zeit von 12.00 Uhr bis 13.00 Uhr (mittägliche Ruhezeit) und von 20.00 Uhr bis 07.00 Uhr (nächtliche Ruhezeit) darf der Immissionsrichtwert von 30 dB(A) auf den nächstgelegenen Immissionsorten/Nachbargrundstücken nicht überschritten werden. In der übrigen Zeit ist der Richtwert unter 45 dB(A) zu halten. Einzelne kurzzeitige Geräuschspitzen dürfen die vollen Immissionsrichtwerte tagsüber um nicht mehr als 30 dB(A) und nachts um nicht mehr als 20 dB(A) überschreiten.
Belästigungen durch Lärm, Abgase usw. sind auf das absolut notwendige Maß zu beschränken.
Stauberzeugende Ausführungen sind auf das Mindestmaß zu reduzieren. Die Staubentwicklung ist durch Nässen zu reduzieren. Frischluft-Ansaugbereiche der Nachbargebäude sind zwingend von staub- und geruchsbelastenden Ausführungen (auch Dieselabgase) freizuhalten.

Art und Umfang des Schutzes von Bäumen, Pflanzenbeständen, Vegetationsflächen, Verkehrsflächen, Bauteilen, Bauwerken, Grenzsteinen und dergleichen im Bereich der Baustelle.
DIN 18920 ist einzuhalten. Angrenzende Grünflächen dürfen über den Baubereich hinaus nicht durch Befahren, Lagern, Überschütten usw. in Mitleidenschaft gezogen werden.
Bei Bäumen ist der gesamte Bereich der Krone, des Stammes und des Wurzelbereiches zu schützen. Eventuelle Wunden an Ästen, Stamm und Wurzel sind fachgerecht zu behandeln.
Für Schäden haftet der AN, bei schweren Schäden ist eine Ersatzpflanzung mit Stammumfang 25-30 cm vorzunehmen, inkl. der vorzeitigen Beseitigung des beschädigten Baumes. Bestehender Baumbestand ist zu schonen. Dies ist bei der Aufstellung von Baustellencontainern auf den Stellplätzen unter den Bäumen zu berücksichtigen.

Art und Umfang der Regelung und Sicherung des öffentlichen Verkehrs.
An der Baustellenzufahrt befindet sich für die Bauzeit eine temporäre Ampelanlage, die den Fahrzeugverkehr auf der Sauerlacherstraße, die Baustellenausfahrt und den Fußgängerverkehr regelt. Im Bereich der Baustellenausfahrt wird der Verkehr über einen Sensor erkannt.

Soweit sich die Arbeiten auf den öffentlichen Straßenverkehr auswirken, ist vom AN vor Beginn der Arbeiten bei der zuständigen Behörde eine verkehrsrechtliche Anordnung über Art und Umfang der Baustellensicherung gemäß BGV "Sicherung von Arbeitsstellen an Straßen" einzuholen. Der Auftragnehmer/Firmenbauleiter ist für die Regelung des Baustellenverkehrs verantwortlich. Für eventuell erforderliche Nutzung und/oder Änderung der Beschilderung der angrenzenden öffentlichen oder internen Straße besteht Anzeige- und Genehmigungspflicht.

Im Bereich der Baustelle vorhandene Anlagen, insbesondere Abwasser- und Versorgungsleitungen
Bei Arbeiten im Außenbereich ist der Auftragnehmer verpflichtet, sich bei allen zuständigen Stellen vor Beginn der Arbeiten eine Netzauskunft einzuholen, wie z. B. Strom, Wasser, Abwasser, Telefon, Fern-/Nahwärme usw.
Ausdrücklich wird auf den Baugrubenplan, in die Sparten im Bereich des Baugrundstücks eingetragen sind, hingewiesen.

Bekannte oder vermutete Hindernisse im Bereich der Baustelle, z.B. Leitungen, Kabel, Drähte, Kanäle, Bauwerksreste und, soweit bekannt, deren Eigentümer.
entfällt, sofern im LV nichts anderes genannt wird

Bestätigung, dass die im jeweiligen Bundesland geltenden Anforderungen zu Erkundungs- und gegebenenfalls Räumungsmaßnahmen hinsichtlich Kampfmitteln erfüllt wurden.
Nach Abtragen des Oberbodens wurde das gesamte Grundstück auf Kampfmittel untersucht. Die Bestätigung über die Kampfmittelfreiheit kann beim AG angefordert werden.

Gemäß der Baustellenverordnung getroffene Maßnahmen.
Aufgrund seiner Verpflichtung nach § 2 Abs. 1 der Baustellenverordnung, bei der Planung der Ausführung eines Bauvorhabens die allgemeinen Grundsätze nach §4 Arbeitsschutzgesetz zu berücksichtigen, macht der Auftraggeber die Baustellenordnung zum Bestandteil des Bauvertrages. Sie enthält Regelungen zur Organisation, Koordination und Überwachung des sicheren Baubetriebes.
Sie umfasst Maßgaben zur Arbeitssicherheit, die ein unfallfreies Zusammenwirken aller am Bau Beteiligten betreffen. Sie ist auch Bestandteil des Sicherheits- und Gesundheitsschutzplanes.
Jeder Auftragnehmer hat sein Personal über den Inhalt der Baustellenordnung zu unterrichten, sowie für die Einhaltung der Maßgaben zu sorgen.
Alle Nachunternehmer (auch Lieferanten, etc.) unterliegen der Baustellenordnung und sind von ihren Auftraggebern mit dieser vertraut zu machen.
Auftragnehmer / Nachunternehmer mit Beschäftigten haben generell das Arbeitsschutzgesetz und alle sonst zum Schutz Beschäftigter geltenden Vorschriften einzuhalten. Auf der Baustelle gelten für Arbeitgeber insbesondere die Arbeitsschutzverpflichtungen, die sich aus §5 Baustellenverordnung ergeben. Ihre Verantwortlichkeiten zum Schutz der Beschäftigten - insbesondere aufgrund des Arbeitsschutzgesetzes - werden durch die Maßnahmen des Auftraggebers nicht berührt. Arbeitgeber, die selbst mitarbeiten, und Unternehmer ohne Beschäftige haben die bei der Arbeit anzuwendenden staatlichen Arbeitsschutzvorschriften und Unfallverhütungsvorschriften einzuhalten.

Besondere Anordnungen, Vorschriften und Maßnahmen der Eigentümer (oder der anderen Weisungsberechtigten) von Leitungen, Kabeln, Dränen, Kanälen, Straßen, Wegen, Gewässern, Gleisen, Zäunen und dergleichen im Bereich der Baustelle.
entfällt, sofern im LV nichts anderes genannt wird

Art und Umfang von Schadstoffbelastungen, z.B. des Bodens, der Gewässer, der Luft, der Stoffe und Bauteile; vorliegende Fachgutachten oder dergleichen.
Das Bodengutachten trifft auch Aussagen zu Schadstoffbelastungen des Bodens. Demnach sind keine Stoffe im Boden gefunden worden, die nicht dem natürlichen Gehalt der Kiesschichten entsprechen. Die Böden sind zum Wiedereinbau geeignet.

Art und Zeit der vom Auftraggeber veranlassten Vorarbeiten
entfällt, sofern im LV nichts anderes genannt wird

Arbeiten anderer Unternehmer auf der Baustelle.
Der Bieter hat sich mit den anderen Firmen, die am Gesamtbauvorhaben beschäftigt sind, so abzusprechen, dass ein reibungsloser Bauablauf gewährleistet ist.

1.4 Angaben zur Ausführung

Das Gewerk Rohbau ist in Bauabschnitte unterteilt. Einige Leistungen werden für ein oder mehrere Gebäude vergeben.
Die genauen Arbeitsbereiche sind dem Leistungsverzeichnis zu entnehmen.

Besondere Erschwernisse während der Ausführung, z.B. Arbeiten in Räumen, in denen der Betrieb weiterläuft, Arbeiten im Bereich von Verkehrswegen oder bei außergewöhnlichen äußeren Einflüssen.
Mit der Abgabe des Angebotes bestätigt der Bieter, dass er Winterbauschutzmaßnahmen in den Einheitspreisen berücksichtigt hat.

Für Arbeiten im Winter gilt folgendes:
- Die Arbeiten sind grundsätzlich bis zu den nachfolgend genannten Witterungsgrenzwerten vom AN durchzuführen.
- Erforderliche Schneeräumungen zur Fortsetzung von eigenen Arbeiten sind vom AN durchzuführen.
- Der Einsatz von Tausalzen im gesamten Arbeitsbereich des AN ist ausdrücklich untersagt.
- Alle eingesetzten Geräte, Arbeitsmaterialien und Arbeitsmethoden sind so zu planen und anzubieten, dass Arbeiten bis minus 5 °C durchgeführt werden können, sofern materialspezifische Vorgaben keine anderen Grenzwerte ausweisen.

Maßnahmen für Arbeiten bei ungünstiger Witterung:
Anordnung, Nachweis, Aufzeichnungen:
Die Leistungen sind nur auszuführen, wenn und soweit sie der Auftraggeber besonders abruft. Der Stand der Bauleistungen ist zu Beginn und Ende der Winterbauzeit gemeinsam festzustellen. Aufzeichnungen über den Betrieb der Winterbaustelle sind der Objektüberwachung täglich vorzulegen.
Witterungsgrenzwerte:
- Lufttemperatur um 7:00 Uhr: minus 5° C oder weniger
- Neuschnee um 7:00 Uhr: 20 cm oder mehr

Verlängerung der Ausführungsfrist:
Die festgelegte Ausführungsfrist wird entsprechend verlängert, wenn die vorgenannten Witterungsgrenzwerte überschritten werden und dies zur Unterbrechung der Arbeiten zwingt.

Schutz gegen Winterschäden:
Die ausgeführten Leistungen sind gegen Winterschäden zu schützen.

Messungen der Witterungsgrenzwerte:
Der Auftragnehmer hat die erforderlichen Messungen der Witterungsgrenzwerte im Beisein der Objektüberwachung vor dem Bauleitungscontainer des AG durchzuführen, soweit nicht amtliche Messergebnisse der nächstgelegenen Klimastation vorgelegt werden.

Vorhaltung von Schutzvorkehrungen:
Der Auftragnehmer hat die Schutzvorkehrungen anderen AN zur Mitbenutzung zu überlassen. Evtl. Mehraufwendungen werden gesondert vergütet.

Vorgaben, die sich aus dem SiGe-Plan gemäß Baustellenverordnung ergeben.
Genehmigungspflicht für Heißarbeiten und Gefahrstoffe:
Feuergefährliche Arbeiten (Heißarbeiten wie z. B. Schweißen, Trennschleifen u. ä.) sind nur mit Genehmigung des AG möglich. Eine entsprechende Genehmigung (Schweißerlaubnisschein) erhalten AN bei der Objektüberwachung des AG. Bei feuergefährlichen Arbeiten mit erhöhtem Brand- oder Brandschadensrisiko ist der Sicherheitskoordinator hinsichtlich der Genehmigungsauflagen mit einzubeziehen. Notwendige Genehmigungen sind frühzeitig, d. h. mit in der Regel mindestens einem Arbeitstag Vorlauf zu beantragen.

Sollen Gefahrstoffen in größeren Mengen (i.d.R. mehr als 1 Liter) zum Einsatz kommen, ist dies mit dem SiGeKo rechtzeitig abzustimmen. Unabhängig von ihrer Menge sind Gefahrstoffe nach Beendigung der Arbeiten in geeigneten Behältern oder Räumen unter Verschluss aufzubewahren.

Art und Umfang von Leistungen zur Unfallverhütung und zum Gesundheitsschutz für Mitarbeiter anderer Unternehmen, z.B. trittsichere Abdeckungen.
entfällt, sofern im LV nichts anderes genannt wird

Besondere Anforderungen für Arbeiten in kontaminierten Bereichen, gegebenenfalls besondere Anordnungen für Schutz- und Sicherheitsmaßnahmen.
entfällt, sofern im LV nichts anderes genannt wird

Besondere Anforderungen an die Baustelleneinrichtung und Entsorgungseinrichtungen, z.B. Behälter für die getrennte Erfassung.
Für die ordnungsgemäße, regelmäßige, unmittelbare Beseitigung des anfallenden Bauschutts und Verunreinigungen auf entsprechenden Deponien hat jeder Unternehmer selbst zu sorgen. Die Vorschriften zur Abfallentsorgung des örtlichen Entsorgers sind verbindlich. Die bauseitigen Container stehen dafür nicht zur Verfügung. Ist eine Zwischenlagerung unvermeidbar, so hat der AN den Anweisungen der Objektüberwachung zu folgen.
Wird dieser Pflicht nicht entsprochen, so ist der Auftraggeber berechtigt, diese Reinigungen und ordnungsgemäße Entsorgung selbst zu veranlassen. Die anfallenden Kosten werden auf die verursachenden Firmen umgelegt.
Zum Nachweis, dass der AN seine Vertragspflicht erfüllt hat, ist nach der Beendigung der Arbeiten jedoch mindestens wöchentlich vom Firmenbauleiter die Müllbeseitigung anzuzeigen. Hierfür erhält der AN das Formblatt "Müllschein" von der Objektüberwachung. Kann die Schuttberäumung und Sauberkeit festgestellt werden, erfolgt die Unterschrift durch die Objektüberwachung. Wenn nicht, sind bis zum folgenden Werktag 12:00 Uhr die festgestellten Unsauberkeiten vom AN zu beseitigen und der Müllschein erneut vorzulegen. Jeder Rechnung sind die freigezeichneten Müllscheine im Original nach Datum sortiert beizufügen.
Vorbeugemaßnahmen, wie Schutzabdeckungen, sind inkl. rückstandsfreier Entfernung und Entsorgung, vorzunehmen.

Besondere Anforderungen an das Auf- und Abbauen sowie Vorhalten von Gerüsten.
gemäß LV Positionen und ZTV der einzelnen Titel

Mitbenutzung fremder Gerüste, Hebezeuge, Aufzüge, Aufenthalts- und Lagerräume, Einrichtungen und dergleichen durch den Auftragnehmer.
Werden dem Auftragnehmer Hilfsmittel zur Verfügung gestellt, dann hat der Unternehmer diese in eigener Verantwortung zu übernehmen und zu betreuen. Umbauten an vorgehaltenen Gerüsten, die aus den Bauleistungen des Auftragnehmers resultieren, gehen zu Lasten des Verursachers.

Die Mitbenutzung sonstiger vorhandener Geräte und Einrichtungen anderer Unternehmer (z.B. Baukran) ist vom Auftragnehmer mit diesen direkt zu vereinbaren.
Die Möglichkeit der Mitbenutzung solcher Geräte und Einrichtungen wird durch den AG nicht gewährleistet.

Die finalen Personenaufzüge werden nicht zur Verfügung gestellt.

Wie lange, für welche Arbeiten und gegebenenfalls für welche Beanspruchung der Auftragnehmer Gerüste, Hebezeuge, Aufzüge, Aufenthalts- und Lagerräume, Einrichtungen und dergleichen für andere Unternehmer vorzuhalten hat.
gemäß LV Positionen und ZTV der einzelnen Titel

Verwendung oder Mitverwendung von wiederaufbereiteten (Recycling-) Stoffen.
entfällt, sofern im LV nichts anderes genannt wird

Anforderungen an wiederaufbereitete (Recycling-) Stoffe und an nichtgenormte Stoffe und Bauteile.
entfällt, sofern im LV nichts anderes genannt wird

Besondere Anforderungen an Art, Güte und Umweltverträglichkeit der Stoffe und Bauteile, auch z.B. an die schnelle biologische Abbaubarkeit von Hilfsstoffen.
Die Bauausführungen müssen den normativen Vorgaben des Gebäudeenergiegesetz und der DIN 4108 entsprechen. Zusätzlich müssen die Anforderungen an die DGNB-Zertifizierung eingehalten werden.
Die Forderungen dieser Verordnungen und Normungen werden erfüllt.
Die DIN 4108 -insbesondere hinsichtlich der Wärmebrücken - ist bei der Ausführung von allen AN zu beachten und einzuhalten.

Um langfristig einer möglichen Beeinträchtigung der Gesundheit von Gebäudenutzern durch Innenraumschadstoffe vorzubeugen sind möglichst emissionsfreie, mindestens aber emissionsarme Bau- und Hilfsstoffe einzusetzen. Bau- und Hilfsstoffe, die Komponenten enthalten, die entsprechend der CMR-Liste die Einstufung in die Klasse 1 oder 2 erhalten, dürfen aus Gründen der gesundheitlichen Vorsorge nicht eingesetzt werden. Des Weiteren sollen keine Baumaterialien oder Hilfsstoffe zur Anwendung kommen, die entsprechend der Gefahrstoffverordnung als gesundheitsschädlich (Xn) eingestuft und deklariert werden (Sicherheitsdatenblatt). Nach Möglichkeit sollten auch Einzelkomponenten von Baumaterialien und Hilfsstoffen mit Einstufungen Xn (gesundheitsschädlich) und/oder T (giftig) vermieden werden. Damit wird gewährleistet, dass gesundheitsschädliche gas- oder partikelförmige Emissionen aus Baustoffen während der gesamten Nutzungsdauer vermieden bzw. minimiert werden.
Entsprechend der Chemikalienverbotsverordnung müssen Materialien frei sein von:
- Asbest
- polychlorierten Biphenylen (PCB)
- Pentachlorphenol (PCP), Lindan
- Tetrabrombisphenol A als Flammschutzmittel entsprechend der RohS
Darüber hinaus sollen alle eingesetzten Materialien frei sein von z.B.:
- Polybromierte Diphenylether (Flammschutzmittel)
- chlororganische Biozide (auch keine Chlorparaffine)
- Schwermetalle
Zum Schutz Dritter und der Umwelt hat der Auftragnehmer die durch die Arbeiten hervorgerufenen Beeinträchtigungen durch Schadstoffemissionen oder Stäube auf ein unvermeidliches Maß einzuschränken.
Ziel ist eine hohe Qualität der Innenraumluft im fertig gestellten Gebäude durch Minimierung des Einsatzes von Baustoffen, aus denen flüchtige organische Kohlenwasserstoffe emittieren können (TVOC) oder aus denen gesundheitsbeeinträchtigende, schwerflüchtige Stoffe wie Weichmacher und Flammschutzmittel austreten und die Räume langfristig kontaminieren können.

Art und Umfang der vom Auftraggeber verlangten Eignungs- und Gütenachweise.
Bauprodukte und Bauarten
Der AN muss zu sämtlichen Bauprodukten (Art. 16 BayBO) und Bauarten (Art. 15 BayBO) Nachweise (z. B. ETA, Norm, Zulassung, Prüfzeugnis, technische Dokumentation nach BayTB) bei der Objekt-überwachung vorlegen.

Zeitpunkt und Umfang der Vorlage:
a) vor der Beauftragung (Bieternachweise), im Rahmen der Angebotsprüfung:
- nach den Anforderungen des Leistungsverzeichnisses
- nach Verlangen der Vergabestelle
b) vor der Ausführung an der Baustelle:
- für Bauprodukte: spätestens mit der Anlieferung an der Baustelle
- für Bauarten : vor der Ausführung an der Baustelle
c) nach Abschluß der Arbeiten, zur Dokumentation
- spätestens vor der Abnahme der Bauleistungen

Die im Leistungsverzeichnis spezifizierten bzw. vom Bieter/AN angebotenen Bauprodukte und Bauarten müssen den primären Schutzzielen des Bauordnungsrechts sowie den Grundanforderungen an Bauwerke in der jeweils zum Zeitpunkt der Abnahme geltenden Fassung entsprechen. Es gelten die Anforderungen nach
- der bayerischen Bauordnung (BayBO)
- den bayerischen, technischen Baubestimmungen (BayTB)
- der Bauproduktenverordnung (EU-BauPVO)

CE-Kennzeichnungen alleine sind unzureichend und entsprechen daher nicht den Anforderungen dieses Leistungsverzeichnisses.

Der AG behält sich vor, nicht entsprechende Baustoffe sowie Bauteile zurückzuweisen und im Falle von Zweifeln an deren Güte entsprechende Gütenachweise durch eine amtlich anerkannte Prüfstelle, oder einer vom AG anerkannten Prüfstelle zu verlangen.

Bau- und Hilfsstoffe
Der AN hat anhand von Produktinformationen, Sicherheitsdatenblättern oder Prüfzeugnissen nachzuweisen, dass die genannten Anforderungen bez. Innenraumschadstoffe (sh. Pkt. 0.2.12) erfüllt sind. Er hat vor der Materialbestellung eine detaillierte Darstellung der von ihm vorgesehenen Produkte vorzulegen (Deklarationsliste).

Unter welchen Bedingungen auf der Baustelle gewonnene Stoffe verwendet werden dürfen oder müssen oder einer anderen Verwertung zuzuführen sind.
entfällt, sofern im LV nichts anderes genannt wird

Art, Zusammensetzung und Menge der aus dem Bereich des Auftraggebers zu entsorgenden Boden, Stoffe und Bauteile; Art der Verwertung oder bei Abfall die Entsorgungsanlage; Anforderungen an die Nachweise über Transpose, Entsorgung und die vom Auftraggeber zu tragenden Entsorgungskosten.
gemäß LV Positionen und ZTV der einzelnen Titel

Art, Anzahl, Menge oder Masse der Stoffe und Bauteile, die vom Auftraggeber beigestellt werden, sowie Art, genaue Bezeichnung des Ortes und Zeit ihrer Übergabe.
entfällt, sofern im LV nichts anderes genannt wird

In welchem Umfang der Auftraggeber Abladen, Lagern und Transport von Stoffen und Bauteilen übernimmt oder dafür dem Auftragnehmer Geräte oder Arbeitskräfte zur Verfügung stellt.
entfällt, sofern im LV nichts anderes genannt wird

Leistungen für andere Unternehmer.
entfällt, sofern im LV nichts anderes genannt wird

Mitwirken beim Einstellen von Anlageteilen und bei der Inbetriebnahme von Anlagen im Zusammenwirken mit anderen Beteiligten, z.B. mit dem Auftragnehmer für die Gebäudeautomation.
gemäß LV Positionen und ZTV der einzelnen Titel

Benutzung von Teilen der Leistung vor der Abnahme
Der vorzeitige Betrieb einer Anlage oder von Anlageteilen bzw. Bauteilen vor der rechtsgeschäftlichen Abnahme ist, wenn zutreffend, im Leistungsverzeichnis beschrieben. Die Verantwortung für den vorgezogenen Betrieb bleibt beim Auftragnehmer. Es erfolgt keine Übernahme durch den AG.

Übertragung der Wartung während der Dauer der Verjährungsfrist für die Mängelanspruche für maschinelle und elektrotechnische sowie elektronische Anlagen oder Teile davon, bei denen die Wartung Einfluss auf die Sicherheit und die Funktionsfähigkeit hat (vergleiche §13 Absatz 4 Nummer 2 VOB/B), durch einen besonderen Wartungsvertrag.
gemäß LV Positionen und ZTV der einzelnen Titel

Abrechnung nach bestimmten Zeichnungen oder Tabellen.
gemäß LV Positionen und ZTV der einzelnen Titel

Einzelangaben bei Abweichung von den ATV
gemäß LV Positionen und ZTV der einzelnen Titel

Angaben zu Nebenleistungen und Besonderen Leistungen
gemäß LV Positionen und ZTV der einzelnen Titel

1.5 Abrechnung
Rechnungen (§14 VOB/B):
Es sind die Vorgaben der elektronischen Datenverarbeitung gem. EFB 244 zu beachten. Die Abrechnung erfolgt elektronisch und zugleich in Schriftform. Die gemeinsame Leistungserfassung muss daher vor Rechnungsstellung auf Antrag des Auftragnehmers mit dem für die Bauüberwachung beauftragten Architektur- bzw. Ingenieurbüro erfolgen.

Alle Rechnungen sind auf die folgende Adresse aufzustellen und in Kopie einzureichen bei

ZV Staatliche weiterf. Schulen im Süden des LK München
Alpenstraße 11
82041 Oberhaching

Rechnungsprüfung erfolgt digital über PKM. Zur Einhaltung der Prüffristen gem. VOB/B empfiehlt sich die Aufmaßprüfung vorab durch die zust. OÜ zu erbringen und anschließend erst die Rechnung mit den geprüften rechnungsbegleitenden Unterlagen über PKM einzureichen.

Das Original und notwendigen Rechnungsunterlagen sowie Rechnungsbegleitdokumente ist bei dem mit der Bauüberwachung beauftragten Architektur- bzw. Ingenieurbüro in deren Geschäftsräumen einzureichen. Die Rechnung mit allen Rechnungsunterlagen und -begleitdokumenten wird digital als PDFs und GAEB-Datei im PKM eingestellt.

Für die Prüffähigkeit jeder Rechnung ist der Beleg durch nachvollziehbare Massenberechnung und sonstige zum Leistungsnachweis geeignete Unterlagen erforderlich. Die Abrechnung ist so aufzustellen, dass sie sowohl mit Datenverarbeitung als auch manuell geprüft werden kann. Auch bei Anwendung der Datenverarbeitung sind alle Berechnungen nachvollziehbar darzustellen und die vollständigen Ansätze und Zwischenwerte auszudrucken.
Rechnungen sind ihrem Zweck nach als Abschlags-, Teilschluss- oder Schlussrechnung zu bezeichnen und müssen mindestens folgende Angaben beinhalten:

Bezeichnung des Bauvorhabens (Neubau Schulcampus Deisenhofen), VE-Nummer und Bezeichnung des Auftrages, Fortlaufende Rechnungsnummer und Rechnungsdatum, Leistungszeitpunkt /-raum, Steuer-/Umsatzsteueridentifikationsnummer, Nettobetrag, Steuersatz und Steuerbetrag, Bruttobetrag.

In jeder Rechnungsaufstellung sind die Teilleistungen in der Reihenfolge mit der Ordnungszahl (LV-Position) und der Bezeichnung -gegebenenfalls abgekürzt- wie im Leistungsverzeichnis aufzuführen und nach Titeln zu gliedern.
Die Abrechnung aller Leistungen erfolgt kumulativ unter Angabe der bisher abgerechneten Netto-, Umsatzsteuer- und Bruttobeträge.
Den Rechnungen sind Rechnungsunterlagen und Rechnungsbegleitdokumente, der jeweils zur Abrechnung gelangenden Leistungen, in der laufenden Reihenfolge der Positionen des Leistungsverzeichnisses und des Gesamtaufmaßbestandes beizufügen.
Aus Abrechnungszeichnungen oder anderen Aufmaßunterlagen müssen alle zur Prüfung erforderlichen Maße unmittelbar ersichtlich sein. Bei der Abrechnung sind Längen und Flächen mit zwei Nachkommastellen, Rauminhalte und Massen mit drei Nachkommastellen anzugeben.
Sind für eine LV-Position mehrere Leistungserfassungblätter / Aufmaßblätter erforderlich, sind die Seiten durchzunummerieren und unter der jeweiligen LV-Position in der Folge der Nummerierung einzuordnen.
Der Auftragnehmer hat den Auftraggeber und gleichzeitig das mit der Bauüberwachung beauftragten Architektur- bzw. Ingenieurbüro rechtzeitig zu informieren, wenn durch die weitere Ausführung Teile der Leistung der Prüfung und Feststellung entzogen werden. Die für die Abrechnung notwendigen Feststellungen sind dem Fortgang der Leistung entsprechend möglichst gemeinsam mit dem mit der Bauüberwachung beauftragten Architektur- bzw. Ingenieurbüro vorzunehmen.

Schlussrechnungen können ab dem Tag der Abnahme eingereicht werden. Vor der Abnahme sind ausschließlich Abschlagsrechnungen zu stellen. Den Teilschluss-, Schluss- und Einzelrechnungen sind in der laufenden Reihenfolge der Positionen des Leistungsverzeichnisses Kopien der Rechnungsunterlagen des Gesamtaufmaßbestandes beizufügen.

Stundenlohnrechnungen müssen entsprechend den Stundenlohnzetteln aufgegliedert werden sowie den genehmigten Regieaufträgen zugeordnet und abgerechnet werden.

1.6. Allgemeine Hinweise
Bei Abweichungen/Widersprüchen zwischen Angaben der Kalkulationsgrundlagen gilt folgende Reihenfolge:
1.  LV-Langtext vorrangig vor LV- Kurztext
2.  LV-Text vorrangig zum Vorabzug Ausführungsplanung

Bei Unklarheiten wenden Sie sich bitte direkt an den Bauherren, der Ihre Frage an den jeweiligen Planer weitersendet.
Sämtliche Positionen beinhalten liefern und einbauen. Sondertransporte sind sofern erforderlich in die EP mit einzukalkulieren.

1.7 Verwendete Abkürzungen

AG:  Auftraggeber
AN:  Auftragnehmer
BSPH: Brettsperrholz
BStp Brettstapeldecke
HBV Holz-Beton-Verbund
OK:  Oberkante
UK:  Unterkante
GOK: Geländeoberkante
FFB:  Fertigfußboden
BFT:  Betonfertigteil
BP:  Bodenplatte
RD:  Rohdecke
D.ü:  Decke über (Geschossangabe)
TRH: Treppenhaus
UK: Unterkonstruktion
  (im Zusammenhang mit Aufbauten)

## 2.0 DGNB - Zertifizierung: Materialökologische Anforderungen
2.0 DGNB - Zertifizierung: Materialökologische Anforderungen

TGA - Behördenfunkanlage BOS

Für die Verwendung von Baumaterialien und Produkten sind die nachstehenden Anforderungen zur Schadstoffreiheit gemäß des DGNB-Zertifizierungssystems Version 2018, Kriterium ENV_1.2, Qualitätsstufe 3, ergänzt um Anforderungen gemäß QNG, vereinbart, einzuhalten und nachzuweisen. Diese sind nach Produktgruppen aufgeschlüsselt nachstehend angegeben.

Der AN hat für die aufgeführten Produktgruppen die geforderten Nachweise in Form von Produkt- und Sicherheitsdatenblättern und ggf. Herstellererklärungen unaufgefordert min. 2 Wochen vor Materialbestellung der Bauleitung und dem Nachhaltigkeitskoordinator (KNB) vorzulegen (Die "Zeile" bezieht sich auf die Materialmatrix des Kriteriums ENV_1.2, DGNB Version 2018, diese wird hier auszugsweise wiedergegeben).

Es sind alle eingebauten Produkte zu deklarieren.
Es dürfen keine Materialien eingebaut werden, die nicht durch KNB ausdrücklich hinsichtlich materialökologischer Anforderungen freigegeben wurden.

Die Anforderungen gelten nicht für Schalter, Dosen, Schaltschränke und Geräte
Relevant für:
- Produkte zum Brandschutz
- Kabelummantelungen
- dauerelastische Dichtstoffe

Nur Produktgruppen, die verwendet werden, sind zu berücksichtigen:

QNG

Alle nachgenannten Produktgruppen

SVHC nach REACH

Deklaration enthaltener SVHC >0,1%
(Sicherheitsdatenblatt, Herstellererklärung)

Zeile 12

Acrylatdichtstoffe/-kleber, Silikondichtstoffe und SMP-(Hybrid-Dichtstoffe) für kleinflächige Verklebungen mechanisch belasteter Fugen (nur Innenbereich)
Nur bauseitig

Chlorparaffine

Chlorparaffine < 0,1 %
Lösemittel < 1 %,
KWS-Weichmacher < 0,1 %
(Herstellererklärung)

Zeile 38

Ortschäume

Halogenierte und sonstige Treibmittel,
Lösemittel, Weichmacher

Emicode EC1 plus
und kein Einsatz von halogenierten Treibmittel, Chlorparaffinen, TCEP, Weichmachern, halogenierten Flammschutzmittel

Zeile 42

Flammhemmend ausgerüstete Bauprodukte (Gemische)

Technischer Brandschutz, Verklebungen bzw. Abdichtungen in Innenräumen PU-Montagekleber: Brandschottspachtelmassen, Brandschutzcoatings für Kabel, Brandschutzsilikone, PU-Montagekleber für Dämmstoffe (EPS, XPS, PUR)

Chlorparaffine und Tris(2-chlorethyl) phosphat TCEP

CPs, TCEP, SVHC (REACH) <0,1 % (Herstellererklärung)

Zeile 44

Erzeugnisse aus Kunststoffen: Außenwand- und Dachabdichtung, Wandbekleidungen, Fenster, Elektrokabel, Kunststoff-Folien, Wandbeläge, Tapeten, Kunststoff-Fenster, Kabelummantelungen

SVHC gem. REACH, Phthalate (Weichmacher)

SVHC < 0,1 %
(Herstellererklärung)

Allgemein

Elektrokabel

Halogene (Fluor, Chlor)

Halogenfreie Kabel
(Herstellererklärung)

## 3.0 Technische Baubeschreibung HLS
3.0 Technische Baubeschreibung HLS
Systembeschreibung
Abwasserentsorgung allgemein
Die Entwässerung erfolgt im Trennsystem, d.h. Regenwasser und Schmutzwasser werden in getrennten Kanalnetzen abgeleitet. Das anfallende Abwasser wird einmal an den neu errichteten Abwasserkanal in der Sauerlacher Straße angeschlossen. Der Anschluss erfolgt an den bereits errichteten Übergabeschacht des Zweckverbandes zur Abwasserbeseitigung im Hachinger Tal.
Das anfallende Oberflächenwasser wird auf dem Grundstück entweder direkt versickert oder über Versickerungsanlagen (Füllkörperrigolen) versickert. Das anfallende Dachwasser wird über Füllkörperrigolen versickert.

Regenwasser
Bei den Dächern der Schulen und Mehrzweckhalle handelt es sich um versetzte Pultdächer. Das Dach der des Mensagebäudes wird als Satteldach ausgeführt. Alle Dächer erhalten ein Blechdeckung (voraussichtlich Edelstahl). Aufgrund der Versetzung des Daches der Schulen ergibt sich umlaufend um die geplanten Lichthöfe ein tiefer gelegener Dachteil der als begrüntes Dach ausgeführt werden soll.

Das anfallende Regenwasser der einzelnen Dachflächen aller Gebäude wird mittels vorgehängter Dachrinnen gefasst und außerhalb der Gebäude (außerhalb der thermischen Hülle) mittels Fallrohren nach unten an entsprechende Grundleitungsanschlüsse geführt. Anschließend werden die anfallenden Regenwassermengen mittels Grundleitungen zu entsprechenden Versickerungsanlagen (Rigolen und Schächte) auf dem Grundstück geführt.
Im Bereich der versetzten Dächer (Gründächer) angrenzend an die Lichthöfe in den Schulen müssen anfallende Regenwassermengen mittels vorgehängter Rinnen gefasst und in Fallrohren in die entsprechenden nicht unterbauten Innenhöfe geführt werden um diese anschließenden rohrgeführt als Grundleitung unter EG oder durch entsprechendes UG aus dem Gebäude geführt werden. Dies betrifft neben dem normal anfallenden Regenwasser auch das anfallende Notwasser, was separat an einen außenliegenden Quellschacht angebunden wird.

Bei dem Dach der Tiefgarage handelt es sich im ein begrüntes Retentionsdach (Leistungsumfang Landschaftsplanung). Neben dem Dach selbst entwässern Dachflächen des Mensadaches, dem Mehrzweckhallendach West sowie dem Realschuldach Ost in vorhandene Retentionsboxen. Mittels seitlich am TG-Dach positionierter gedrosselter Abläufe im Norden und Westen das Daches können entsprechende Regenwassermengen der Versickerung zugeführt werden.
Zusätzlich muss das Regenwasser der befestigten Außenflächen des gesamten Schulcampus sowie Teilwassermengen aus berechneten Überflutungsnachweis (Leistungsumfang Landschaftsplanung) zu entsprechend auf dem Grundstück verorteten Versickerungsanlagen geführt werden.

Der Durchlässigkeitsbeiwert gem. Baugrundgutachten lag zum Zeitpunkt der Erstellung der Vorplanung bei:  kf 1,00E-4 m/s

Der Bemessung wurden die Kostra-DWD-Daten 2020 zu den Regenspenden für Deisenhofen zugrunde gelegt:

Für Dachflächen:
r(5,5) 366,70 l/s*ha
r(5,100) 660,00 l/s*ha

Für Grundstücksflächen:
r(5,2)  293,30 l/s*ha
r(5,30)  530,00 l/s*ha

Grundwasserstand gemäß Untersuchungszeitpunkt vom 14 - 15.12.2021
Mittelgrundwasserstand:  572,50 m ü.NN
Mittelhochgrundwasserstand: 574,00 m ü.NN
Bemessungswasserstand: 575,00 m ü.NN

Das anfallende Regenwasser der Dachflächen (FOS, RS, SH, Mensa) sowie sämtliche Innenhöfe wird über außenliegende Regenfallrohre entwässert und über Rigolen dem Untergrund zur Versickerung zugeführt. Schnittstelle ist hierbei die Unterkante des Standrohres an der Fassade.
Bei den nicht unterbauten innenliegenden Lichthöfen werden neben den zu entwässernden Dachflächen auch die im Innenhof befindlichen Abläufe für Normal- und Notwasser angebunden und zu entsprechenden Versickerungsanlagen mittels Grundleitung unter EG oder durch das UG geführt. Die Notentwässerung der Lichthöfe wird als eigenständiges Rohrleitungsnetz auf einen unabhängigen Quellschacht geführt.
Beim Dach der Tiefgarage handelt es sich um ein Retentionsdach bei dem die Regenwässer des TG-Daches sowie angrenzender Dachflächen von Sporthalle, Realschule und Mensa gesammelt werden und über seitlich platzierte Drosselabläufe der Versickerung zugeführt werden.

Komponenten der Regenentwässerung
Freispiegelentwässerung im Innenbereich
Material:  Stahlrohr verzinkt, diffusionsdichtgedämmt als Verbundmantelrohr
Verbindung: Muffenverbindung mit Axialschubsicherung

Freispiegelentwässerung im Außenbereich
Material:  Stahlrohr verzinkt
Verbindung: Muffenverbindung

Druckentwässerung im Innenbereich
Material:  Stahlrohr verzinkt, diffusionsdichtgedämmt als Verbundmantelrohr
Verbindung: Muffenverbindung mit Axialschubsicherung

Grundleitungen/ Kanalanschlussleitung im Außenbereich
Material: PP-MD Rohr
Verbindung: Muffenverbindung

Dachabläufe innenliegend
Material:  Zweiteilige Dachabläufe aus Edelstahl

Rohrdurchführungen in Außenwänden
Sämtliche Rohrdurchführungen durch Stahlbetonwände im Bereich der Außenwände werden gegen drückendes Wasser hergestellt.

Komponenten der Schmutzwasserleitungen
Material: PP-MD Rohr
Verbindung: Muffenverbindung

Schmutzwasserschacht DIN EN 1917 / DIN V 4034-1, Typ 2 (SU-M)
Material: Betonschacht DN 1200 mit eingebauten Steigeisen Schachtunterteil: geschlossenes gerades Gerinne mit Putzöffnung
Anschlussart: Muffenverbindung für PP-MD
Schachtabdeckung: BEGU Klasse D 400 d = 610mm mit Belüftung

Regenwasserschacht:
Material: Betonschacht DN 1200 mit eingebauten Steigeisen
Schachtunterteil: geschlossener Boden
Anschlussart: seitlicher Zulauf für PP-MD Rohr
Schachtabdeckung: BEGU Straßenablauf Klasse D 400 d = 605mm

Rigolen:
Die Überschläge Dimensionierung der Rigolen erfolgte nach ATV-DVWK-A 138. Füllkörperrigolen mit vorgeschaltetem Absetzschacht.
Füllkörperrigole mit integrierten Schachtsystem
Material: PP
Abmessungen: 80x80x60 cm mit integriertem Inspektionstunnel
Schachtabdeckung: BEGU Klasse D 400 d = 610mm mit Belüftung

Vorreinigung
Verfahren: Sedimentation
D24 Durchgangswert nach DWA M 153 = 0,62

Wasserversorgung allgemein
Es werden drei neue Hauswasseranschlüsse vorgesehen. Der erforderliche Bedarf wurde überschlägig ermittelt. Die Übergaberäume befinden sich im UG der FOS, RS und SH. Die Leitungsverlegung inkl. Absperrung in der Straße bis in den Hausanschlussraum erfolgt durch den Zweckverband Endlhauser Gruppe.

Wasserversorgung in Aussenanlagen
Trinkwasserversorgung
Für die Außenanlagen des Schulcampus sind Gartenwasserventile an der Fassade vorgesehen. Ebenso ist in den Innenhöfen der Schulgebäude ein Außenwasseranschluss planerisch vorgesehen. Die Wasseranschlüsse werden eingeschliffen und frostsicher ausgeführt. Die von den Gebäuden weiter entfernten Entnahmestellen für Schulgarten, Müllhaus werden als Brauchwasseranschlüsse behandelt und mittels Systemtrenner vom Trinkwassernetz getrennt, so dass auf das Einschleifen verzichtet werden kann.
Bewässerung Freisportflächen
Für die Freisportflächen ist (1x Großrasenspielfeld) eine manuelle Bewässerung geplant. Um das Spielfeld werden Unterflurhydranten für Bewässerungszwecke vorgesehen. Des Weiteren sind Entnahmestellen im Bereich des Allwetterplatzes sowie Sportgerätehauses angedacht. Die Entnahmestellen im Bereich der Freisportflächen werden durch eine südlich der Realschule gelegene Zisterne inkl. Pumpenanlage versorgt. Bei anhaltender Trockenheit wird entsprechende Zisterne über einen freien Auslauf mit Trinkwasser nachgespeist.

Komponenten Wasseranlagen
Leitungssystem im Erdreich
Material: PEHD Rohr SDR 11
Verbindung: Elektroschweissmuffen

Löschwasserversorgung
Die Löschwasserversorgung erfolgt durch den Zweckverband zur Wasserversorgung (Wasserwerk Oberhaching), auf dem Grundstück sind keine privaten Hydranten erforderlich und vorgesehen. Im Zuge der Trassenneuerstellung (Ringschluss) in der Schulstraße und Vogelherdeweg werden drei Hydranten auf den neuen Gehsteig vorgesehen. Ebenso wurde im Bereich des Hauptzuganges des Grundstückes von der Sauerlacher Straße kommend ein neuer Hydrant im Zuge der Neuerrichtung der öffentlichen Wasserleitung vorgesehen. Somit sind verteilt um das zu beplanende Grundstück zukünftig vier öffentliche Löschwasserhydranten vorhanden.

Fernwärme
Es wird ein Fernwärmeanschluss mit einer Übergabestationen in der FOS vorgesehen. Der Heizwärmebedarf für den Campus soll über die vorhandene Fernwärmetrasse in der Schulstraße sichergestellt werden. Die Leitungsverlegung inkl. Absperrung in der Straße bis in den Hausanschlussraum erfolgt durch die Gemeindewerke Oberhaching.
Vom Fernwärmeübergaberaum in der FOS wird dann auf die weiteren Heizungsunterzentralen mittels Nahwärmeerdleitung (RS und SH + Mensa) verteilt.
Die WWB der Sporthalle für Duschbereiche sowie Vereinsküche wird über Frischwasserstationen (ohne Zirkulation) sichergestellt. Die Warmwasserbereitung erfolgt mittels Pumpenwarmwasser (PWW) im Durchlaufprinzip.
Die WWB der Küche in der Mensa wird ebenfalls über eine Frischwasserstation (mit Zirkulation) sichergestellt.

Die Sekundärseite wird auf eine maximale Vorlauftemperatur von 70°C ausgelegt. Somit kann die WWB mittels Fischwasserstation (mit Zirkulation) sichergestellt werden. Ebenso können Verteilnetze aufgrund größerer Spreizung kleiner dimensioniert werden.

Die Anschlussleistung für die Hauptübergabestation Fernwärmezentrale FOS beträgt 700 kW (Wärmetauscher 2x 350kW).

Heizungsleitungen im Aussenbereich
Die im Erdreich verlegte PE-Xa Einzelrohrleitung (Vorlauf / Rücklauf) verbindet die Fachoberschule mit den Gebäuden Realschule, Mehrzweckhalle und Mensa, um diese mit Heizwasser zu versorgen.
Ebenso wird es zwei separate PE-Xa Einzelrohrleitung (Vorlauf / Rücklauf) zwischen den Gebäuden geben die eine ganzjährige Versorgung der ELT-Räume, IT-Räume sowie Küche mit zentral erzeugter Kälte versorgen.
Außerdem wird es zwei separate PE-Xa Einzelrohrleitung (Vorlauf / Rücklauf) zwischen dem Kälteerzeuger im UG der Fachoberschule und einem osten der Fachoberschule verorteten Rückkühler geben.
Aufgrund der Ausdehnung sind Dehnungsschenkel vorzusehen. Am Gebäudeeintritt kommen druckwasserdichte Rohrdurchführung zum Einsatz.

Komponenten der Nahwärmeversorgung
Nahwärmeleitung im Außenbereich
Material: vernetztes Polyethylen (PE-Xa) Einzelrohr mit Polyurethan-Hartschaum Dämmung mit nahtlos aufextrudierten Polyethylen (PE-LLD) Schutzmantel
Verbindung: Muffenverbindung

Raumlufttechnik
Lüftungsanlagen allgemein
Die Anlagen wurden nach DIN EN 16798-1, Eingangsparameter zur Auslegung und Bewertung der Energieeffizienz von Gebäuden, der gültigen Arbeitsstättenrichtlinie sowie den gültigen VDI-Richtlinien ausgelegt. Ebenso wird bei den RLT-Anlagen die ErP-Richtlinie 2018 eingehalten.
Beim Verlassen der Technikzentrale oder bei Durchdringung von Brandwänden erhalten die Lüftungskanäle Brandschutzeinbauten in Form von Brandschutzklappen und bei Kreuzung mehrerer Brandabschnitte Brandschutzverkleidungen.

Allgemein
Luftleitungen im Erdreich
Für die Außenluftansaugung und Fortluftausbringung der zentralen RLT-Geräte für FOS und RS (Aula, WCs, Nebenräume) werden nach Austritt aus dem Gebäude im Untergeschoss GFK-Erdleitungen verlegt. Die GFK-Rohre mit der Dimension DN1200 werden in Rohrgräben bis hin zum Standort der Edelstahl-Lüftungstürme geführt und schließen dort an einen unterirdischen GFK-Revisionsschacht an. Das
abschließende Betonfundament am Schachtkopf bildet die Schnittstelle zum Lüftungsturm. Die Erdleitungen werden im Gefälle mit 0,5% verlegt, sodass anfallendes Kondensat kontrolliert ablaufen kann.

Komponenten der Raumlufttechnik
Luftleitungen im Außenbereich
Material: GFK-Rohr, glasfaserverstärkter Kunststoff
Verbindung: Muffenverbindung

Untergund- und Wasserverhältnisse
Für die Kalkulation bzgl. Erd- und Rohrverlegearbeiten ist das beiligende Bodengutachten zu beachten.

## 4.0 Technische Baubeschreibung Elektro
4.0 Technische Baubeschreibung Elektro

Trafo, Mittelspannungs- und Niederspannungsanlage
Im Außenbereich im westlichen Bereich des Geländes ist der bauseitige Trafo angeordnet. Im gleichen (Neben-)Gebäude ist auch die Niederspannungshauptverteilung (NSHV) untergebracht. Die Übergabs erfolgt niederspannungsseitig. Jedes weitere Bauteil erhält eine Gebäudehauptverteilung (GHV).

Verlegesysteme
Innerhalb der Schulgebäude gibt es pro Gebäudeteil (A, B und C) je einen Steigbereich. In den weiteren Gebäuden gibt es zentrale Steigbereiche. In den Schulgebäuden erfolgt die Leitungsverlegung über Kabeltrassen in flurseitigen Installationskoffern sowie in Abhangdecken. Die Endverlegung erfolgt mit Leitungssammelhaltern oder Kabelklammern. In den weiteren Gebäuden erfolgt Leitungsverlegung über Kabeltrassen in Abhangdecken. Die Endverlegung erfolgt mit Leitungssammelhaltern oder Kabelklammern. In den Untergeschossen, speziell im Bereich Technik, erfolgt die Leistungsverlegung hauptsächlich über offene Kabeltrassen. Die Endverlegung erfolgt mit Kunststoff- oder Alu-Installationsrohr.

Die Leitungsführung im Erdgeschoss und darüber in Bereichen ohne Abhangdecken, z. B. beim Bauteilübergang, erfolgt in Leerrohren im darüberliegend im Aufbeton oder werden in die Holzdecke eingefräst.

In Bereichen mit Sichtbeton werden Betoneinlegearbeiten ausgeführt. Dazu zählen z. B. WC-Kernen, Treppenhäusern und einzelnen Wänden in repräsentativen Bereichen wie dem Eingangsbereich der Schulen oder dem Foyer in der Sporthalle.

In Trockenbauwänden erfolgt die Installation als Unter Putz-Installation.

Verteilungen
Pro Gebäude und Gebäudeteil gibt es jeweils im untersten eine Gebäudehauptverteilung (GHV). Das unterste Geschoss ist entweder das 1. Untergeschoss oder das Erdgeschoss. Dazu gibt es pro Gebäude, Gebäudeteil und Etage Etagenverteiler. Weiter gibt es in zusätzlichen Lastschwerpunkten wie Technikräumen oder auch Fachklassen Werken zusätzliche Etagenverteiler.

Beleuchtung
Im Standard-Klassenzimmer, Fachklassenzimmer, Büros und weiteren Arbeitsbereichen gibt es Anbau-Lichtkanäle als Einzelleuchten. Die Beleuchtung im Flur erfolgt mittels runder Anbau-Leuchten in verschiedenen Durchmessern. Im WC werden Einbau-Downlights und Lichtvouten installiert. Im Technikbereich, hauptsächlich im Untergeschoss, werden Anbau-Feuchtraumwannenleuchten installiert.

Blitzschutz und Erdungsanlage
Alle Einzelgebäude sind mit einer Ringerderanlage, umlaufend um das Gebäude, sowie Funktionspotentialausgleichsleiter in allen Ebenen, ausgestattet. Dazu gibt es Vermaschungen und Verbindungen zwischen den Gebäuden.
Die Ableitungen werden an den Stützen des Fluchtbalkons aus dem Erdreich bis auf das Dach geführt und auf dem Dach im Maschennetz weiterverlegt. Wenn in der Fassade Betonstützen vorhanden, werden die Ableitungen darin installiert.
Dachaufbauten, Lichtkuppeln und PV-Anlage werden entsprechend mit Fangstangen in den Blitzschutz mit einbezogen.

Photovoltaik-Anlage
Auf allen Dächern, in allen Himmelsrichtungen, mit Ausnahme Norden, wird eine dachparallele PV-Anlage installiert. Die Einbindung erfolgt dezentral je Gebäude bzw. Gebäudeteil in die Gebäudehauptverteilung (GHV).

Gefahrenmeldeanlage
Der Gebäudekomplex erhält eine flächendeckende Brandmeldeanlage (BMA). Im Bereich der Mehrzweckhalle gibt es eine Sprachalarmierungsanlage (SAA)

Fördertechnik
Pro Gebäude wird ein Personenaufzug für 2000 kg installiert.

Brandschotts
Sämtliche Wände und Decken mit Anforderungen an den Funktionserhalt werden bei Durchdringung durch das Gewerk Elektro entsprechend der Klassifizierung der Wand geschottet. Wände und Decken ohne Anforderung werden mit Schallschutzschotts nach Bauart von einem Brandschutzschott versehen.

Leerrohre für Außenbeleuchtung
Leerrohre und Kabelzugschächte für Anbindungen vom Gebäude, Außenbeleuchtung und für weitere Installationen im Außenbereich sind im Gewerk Landschaftsbau enthalten.

## 4.0 Technische Baubeschreibung as Gewerk elektronische Schließanlage
4.0 Technische Baubeschreibung elektronische Schließanlage

1. AUSFÜHRUNG

Grundsätzlicher Systemaufbau des elektronischen Schließsystems:

Zutrittskontrollzentrale
- Zentrale Hardware und Bedienplatz
- Zentrale Berechtigungsdaten
- Datensicherungsmaßnahmen
- Aufbereitung und Ausgabe von Daten
- Zeitsynchronisation der angeschlossenen Komponenten

Digitale Schließzylinder
- Schließzylinder in Offline-Modus (access on card)
- Kontaktloses Transpondermedium gemäß ISO/IEC 14443 Typ A oder B mit AES-basierter Authentisierung
- Aktualisierung der Berechtigungsdaten mittels Anmelde-Terminals (Updater)
-
Beschlagsleser (Langschild)
- Beschlagsleser im Offline-Modus (access on card)
- Kontaktloses Transpondermedium gemäß ISO/IEC 14443 Typ A oder B mit AES-basierter Authentisierung
- Aktualisierung der Berechtigungsdaten mittels Anmelde-Terminals (Updater)

Chiptechnologie / Transponder
- Offline- und Online-Systeme mittels kontaktloser
- Chipkartentechnik
- Kontaktloses Transpondermedium gemäß ISO/IEC 14443 Typ A oder B mit AES-basierter Authentisierung
- Transponder mit Multiapplikation als Schlüsselanhänger oder Karte

Digitale Zutrittsterminals
- Zutrittsterminal in Online-Modus
- Lesen von Daten passiver Transponder
- Auswertung und Steuerung des Zutritts
- Beschreiben von Transpondern

Zutrittskontrollmanager
- Verwalten der Zutrittsterminals
- Bevorzugt zentrale Anordnung
- Dezentrale Ausführung im gesicherten Bereich
- Ausführung zentral in für 19"-Montage

Hardware:

Für das elektronische Schließsystem wird kein eigenständiges IT-Leitungsnetz gefordert. Es wird ein virtuelles LAN verwendet.
Es ist grundsätzlich vorgesehen die Hardware und Software mit allen gängigen Betriebssystemen (Windows, Linux, BSD) im techn. LAN zu integrieren. Alle Einstellungen werden vor Ausführung mit dem Systemadministrator abgestimmt.

Für die Anwendung wird die erforderliche Hardware vorgesehen. Diese wird für den Dauereinsatz und eine hohe Standfestigkeit ausgelegt.

Die Verwaltung nachfolgend genannter Hardwarekomponenten und sämtlicher Passwörter obliegt dem Nutzer.

Zentrale Systemkomponenten
- Server
- Monitor und Zubehör
- Netzwerkspeicherlaufwerk
- Laserdrucker

Programmierstationen:

Die Programmierung der Transponder erfolgt zentral am Zutrittskontrollsystem. In der Regel bekommt der Transponder eine zeitlich begrenzte Gültigkeit (z.B. 1-9 Tage). Eine Verlängerung der Gültigkeit wird durch einen Lesevorgang am Anmelde-Terminal erreicht. Dies kann gleichzeitig ein Online-Zutrittsterminal sein. Transponder, deren Gültigkeit vom Standard abweichen soll (Generalschlüssel), werden gesondert behandelt. Die Definition der betriebsbedingten Funktionen erfolgt durch den Nutzer. Zur Programmierung der Offline-Baugruppen wird eine mobile Bedien- und Programmierstation vorgesehen. Diese dient als Servicegerät zur Durchführung von Servicetätigkeiten, Programmierung der Schließzylinder, sowie als Terminal zur Transponderprogrammierung und Verwaltung der Berechtigungen.

Zutrittsverwaltungssoftware

Zur Verwaltung des digitalen Schließsystems ist eine flexible und erweiterbare Zutrittsverwaltungssoftware vorgesehen. Die Software ist datenbankbasiert und arbeitet als Client/Server-System. Die Bedienung des Systems erfolgt über Clients.

Das so aufgebaute Mehrplatzsystem ermöglicht den Zugriff auf den Server über dezentral installierte Client-Systeme. Die Verwaltung der Daten folgt in einem einheitlichen Bedienkonzept.

Parametrierung, Einrichtung:

Die Darstellung des Gesamtsystems erfolgt auf Basis der Schließpläne der jeweiligen Bauteile und auf Grundlage der Grundrisspläne mit den jeweiligen Definitionen bezüglich der Schließungen.

Im Rahmen der Ausführung wird Abstimmung mit dem Planer und dem Nutzer ein Schließplan-Organigramm als grafische Skizze erstellt. Für jeden Zutrittspunkt sind Festlegungen in Bezug auf die Schließfunktionen sowie die Auswahl und Zuordnung der Zylindertypen und Zylinderausführungen zu treffen. Sämtliche Zylinder und Leser werden in Gruppen eingeteilt und mittels eines Tabellenkalkulationsprogramms dokumentiert. Sämtliche zeitlichen und räumlichen Berechtigungen werden in Abstimmung mit dem Nutzer definiert und zu dokumentiert. Im Rahmen der Ausführung werden die exakten Zylinderlängen vor Ort erfasst.

Das Gesamtsystem wird auf Grundlage der Lastenheftes (Leistungsbeschreibung) und der Ergebnisse aus den Abstimmungsgesprächen in Form eines Pflichtenheftes vor Ausführung dokumentiert.

Installation der Software:
Sämtliche für den vollwertigen Betrieb benötigte Software wird auf der Hardware-Plattform (Server, Client) installiert. Die Softwareinstallation und die Struktur der Benutzerverwaltung erfolgt in enger Abstimmung mit dem Planer und Nutzer. Sämtliche zum vollwertigen Betrieb erforderlichen Lizenzen sind hierbei berücksichtigt.

Erstellung Schließplan:
Die Zuordnung der Schließberechtigungen erfolgt auf Grundlage des Schließplans der jeweiligen Gebäude. Für jeden Zutrittspunkt werden die Festlegungen in Bezug auf die Schließfunktionen sowie die Auswahl und Zuordnung der Zylindertypen und -ausführungen getroffen. Sämtliche Zylinder und Leser werden in Gruppen eingeteilt und mittels Tabellenkalkulationsprogramm dokumentiert. Sämtliche zeitlichen und räumlichen Berechtigungen werden in Abstimmung mit dem Nutzer definiert.

Personalisierung Ausweise:
Das System beinhaltet alle Funktionen, die zur Gestaltung, Verwaltung und Produktion von Ausweisen benötigt werden. Zur Personalisierung von berührungslosen Chipkarten bzw. Transpondern.

Inbetriebnahme:
Im Rahmen der Inbetriebnahme des Gesamtsystems werden alle Komponenten der Schließanlage und die Schnittstellen zu Subsystemen (z.B. Türsteuerungen) getestet. Das Ergebnis wird dokumentiert.

2. SCHNITTSTELLEN

Beschlagsleser

Bei den Beschlagsleser wird der komplette Beschlag (innen und aussen) durch das Gewerk elektronischen Schließanlage geliefert und montiert. Alle Montagearbeiten erfolgen auf der Baustelle an den Türen im eingebauten Zustand.

digitale Schließzylinder und mechanische Schließzylinder

Bei den Türen mit digitalen Schließzylinder wird der komplette Beschlag vom Gewerk Türen geliefert und montiert. Die Lieferung und Montage des digitalen Zylinders erfolgt durch das Gewerk elektronischen Schließanlage auf der Baustelle an den Türen im eingebauten Zustand.

Alle digitalen Aktuatoren werden sofort nach Montage programmiert. Während der Bauphase können digitalen Akttuatoren über spezielle Transponder (Baustellenschliessung) betätigt werden. Die digitale Schließanlage dient während der Bauzeit für die Baustellenschliessung.

Ende der technische Baubeschreibung as Gewerk elektronische Schließanlage

## 5.0 Technische Baubeschreibung Außenanlagen
5.0 Technische Baubeschreibung Außenanlagen

Im Umgriff der neuen Realschule und FOS entsteht ein großzügiger Schulcampus.

Der zwischen den beiden Schulen verlaufende autofreie Schul-Anger verbindet den S-Bahnhof inkl. Bahnunterführung und die Sauerlacher Straße mit der Grundschule und dem Kirchenzentrum an der Schulstraße.
Der befestigte, durch Grüninseln mit Staudenpflanzungen aufgelockerte Schul-Anger dient als Pausenfläche für die Schulen. Dort sind eine Open-Air-Bühne, Fahrradstellplätze und Sitzmöglichkeiten angeordnet.
Der rückwärtige Bereich beider Schulen umfasst je einen Schulgarten und ein Grünes Klassenzimmer in Form eines Theatrons.
Die zentralen Lichthöfe der Gebäude werden befestigt und teilweise begrünt.
Die zu den Lichthöfen geneigten Dachflächen werden extensiv begrünt.
Zwischen Mensa und Realschule entsteht ein Spiel- und Sportbereich für verschiedene Altersgruppen mit Wasserspiel, Outdoorfitnessgeräten, Kugelstoß-/ Beachvolleyballfläche.
Die Freiflächen von Mensa und Mehrzweckhalle verknüpfen den Schul-Anger mit dem Grünzug, der zu den Sportfreiflächen mit Allwetterplätzen, Rasenspielfeld und Laufbahn führt.
Die Tiefgarage ist mit einer Ortbetonrampe an die Sauerlacher Straße angebunden. Weitere PKW- und Motorrollerstellplätze befinden sich an der Schul- und Sauerlacher Straße.
Die Feuerwehrzufahrt erfolgt über die Schulstraße in den Schul-Anger. Die TG-Rampe, der nördliche Verbindungsweg sowie der Vogelherdweg werden feuerwehrbefahrbar ausgebildet.
Rasen- und Wiesenflächen rahmen die Gebäude ein. Sie sind mit großkronigen Bäumen überstellt, die Wiesenflächen z.T. mit Obstbäumen.

## 6.0 Anlagenverzeichnis
6.0 Anlagenverzeichnis

Keine.

## 15 VE 01-4521.01 Elektronische Schließanlage

*Hinweis: Vorbemerkung gleichw.techn.Spezifikat*
STLB-Bau 2024-10 099
Soweit in der Leistungsbeschreibung auf Technische Spezifikationen, z. B. nationale Normen, mit denen Europäische Normen umgesetzt werden, europäische technische Zulassungen, gemeinsame technische Spezifikationen, internationale Normen, Bezug genommen wird, werden auch ohne den ausdrücklichen Zusatz: oder gleichwertig, immer gleichwertige Technische Spezifikationen in Bezug genommen.

*Hinweis: Standardbesch Abrechnungseinheiten*
STLB-Bau 2024-10 099
Im Leistungsverzeichnis können folgende Abrechnungseinheiten zur Anwendung kommen:
h = Stunde,
d = Tag,
Wo = Woche,
Mt = Monat,
a = Jahr,
cm = Zentimeter,
cm2 = Quadratzentimeter,
m = Meter,
m2 = Quadratmeter,
m3 = Kubikmeter,
l = Liter,
St = Stück,
kg = Kilogramm,
t = Tonne,
mh = Meter x Stunde,
md = Meter x Tag,
mWo = Meter x Woche,
mMt = Meter x Monat,
ma = Meter x Jahr,
m2d = Quadratmeter x Tag,
m2Wo = Quadratmeter x Woche,
m2Mt = Quadratmeter x Monat,
m3d = Kubikmeter x Tag,
m3Wo = Kubikmeter x Woche,
m3Mt = Kubikmeter x Monat,
Sth = Stück x Stunde,
Std = Stück x Tag,
StWo = Stück x Woche,
StMt = Stück x Monat,
td = Tonne x Tag,
tWo = Tonne x Woche,
tMt = Tonne x Monat.

*Hinweis: Standardbesch Bemessungsbetriebssp. 230/400VAC*
STLB-Bau 2024-10 099
Die Bemessungsbetriebsspannung beträgt für sämtliche Teilleistungen (Positionen) des Leistungsverzeichnisses 230/400 V AC, Netzsystem DIN VDE 0100-100 (VDE 0100-100), TN-S-System.

*Hinweis: Hinweistext Projektkommunikationssystem*
Hinweistext Projektkommunikationssystem

Das Projekt nutzt ein Projektkommunikationssystem. Das Projektkommunikationssystem ist Browser-basiert. Die Nutzung ist für die Montage- und Werkplanung, Nachträge, Rechnungen u.d.g. ist verpflichtend. Die weitere Kommunikation läuft per E-Mail. Pro ausführender Firma wird ein Nutzer, z.B. eine Projekt-E-Mail-Adresse angelegt werden. Die Verteilung der E-Mails intern ist durch den Auftragnehmer zu organisieren.

*Hinweis: Hinweistext Details*
Hinweistext Details

Die Ausführungsplanung verweist in den Grundissen und Schemata auf Details von weiteren Planungsbeteiligten. Zum Beispiel Hochbau- oder Küchendetails. Die Details werden über das PKM als Teil der Ausführungsplanung verteilt.

Während des Kabelzugs im Rohbau sind diese Detail nicht relevant. Die Informationen zu z.B. Anschlüssen, Steckdosen, u.d.g. gehen mit horizontaler Position oder ob die Leitungen aus der Decke oder vom Boden kommen, aus den Grundrissen hervor.

Zum Ausbau hat der Auftragnehmer z.B. Anschlüsse, Steckdosen, u.d.g. nach Vorgaben aus den Details zu installieren.

Beispiel: Teeküche

Im Grundriss sind alle Steckdosen für Kühlschrank, Herd, Mikrowelle, u.d.g. an der richtigen horizontalen Position dargestellt. Der Auftragnehmer verlegt die Leitungen aus dem nächstgelegenen Leitungsführungssystem, z.B. Kabelrinne in der Abhangdecke bis zu den Steckdosen und Anschlüsse mit einer Überlänge bis zum Rohboden, wenn Leitungen von der Rohdecke kommen bzw. bis zu Rohdecke, wenn Leitungen aus dem Bodenaufbau kommen.

*Hinweis: Hinweistext Nutzung Baumanagement-Tool*
Hinweistext Nutzung Baumanagement-Tool

Der Fachplaner nutzt zur digitalen Abwicklung der Baustelle, vornehmlich zu Dokumentation von Mängel, ein Browser-basiertes Baumanagement-Tool. Dem Auftragnehmer wird ein kostenloser Zugang zu diesem Baumanagement-Tool eingerichtet. Alle etwaig auftreteten Mängel oder Versäumnisse anderer Art werden durch die Fachbauleitung digital übermittelt. Die Abarbeitung der Mängel oder Versäumnisse anderer Art sind ebenfalls digital mit Foto und kurzer Beschreibung, freizumelden.

*Hinweis: Hinweistext Leitungsumfang*
Hinweistext Leitungsumfang

Alle Leitungspositonen enthalten Montage/Installation im dafür vorgesehen Umfang.

Beim Titel Bauschließung ist neben der Montage auch die Demontage im Zuge der Montage der entfültigen Schließanlage zu kalkulieren.

*Hinweis: Hinweistext Zweckentfremdung*
Hinweistext Zweckentfremdung

Alle Produkte müssen vom Hersteller explizit für denjeweiligen Zweck vorgesehen sein. Montage- oder Aufbauanleitungen müssen für den jeweiligen Einsatzzweck beschrieben sein.

*Hinweis: Hinweistext Zusammenführen von Unterlagen*
Hinweistext Zusammenführen von Unterlagen

In der Regel werden alle Informationen nur an einer Stelle in der Ausführungsplanung aufgeführt. Es ist als Teil der Montage- und Werkplanung anzusehen, dass bei der Erstellung der Montage- und Werkstattplanung teilweise zwei oder mehrere Grundrisse, Details, Listen oder Schemata berücksichtigt werden müssen.

*Hinweis: Hinweistext Bauseitige Leistungen*
Hinweistext Bauseitige Leistungen

In der Regel sind Leistungen zwischen Gewerken eindeutig getrennt. Wenn das nicht möglich ist, sind die Schnittstellen entsprechend beschrieben. Weiter werden Grundrisse, Details und Schemata an mehrere ausführende Firmen verteilt. Je nach Absender und Empfänger der Unterlagen sind Schnittstellendefinitionen wie "Lautsprecher bauseits" oder "Leitungen bauseits" im Gesamtkontext zusehen.

*Hinweis: Hinweistext Detailplanung*
Hinweistext Detailplanung

In einzelnen Titeln wie z.B. im Bereich Doppelboden werden Details abfordert. Diese Details sind in passenden Maßständen, Papierformaten und mit aussagekräftigen Planköpfen zu versehen. Alle Details müssen maschinell erstellt werden. Scans und handgeschriebene Texte oder Ergänzungen sind nicht zulässig.

### Titel 01 Hardware

#### Untertitel 01.01 Ausstattung Server, PC

**01.01.0001 Server**
Server aus der aktuellen Produktserie des jeweiligen Herstellers als 19"-Rack-Einbaugerät zum Einbau in einen Serverschrank.
Mindestanforderungen Hardware

Prozessor(en):
- mindestens 1 Prozessor
- x86-64 Architektur
- mindestens 8 physische Kerne
- Unterstützung für Hardware-Virtualisierung (Intel VT-x/AMD-V, IOMMU)

Arbeitsspeicher:
- mindestens 32 GB DDR4 oder DDR5 ECC-RAM
- Taktfrequenz >= 2400 MHz
- Erweiterbar auf mindestens 128 GB

Massenspeicher & RAID:
- Server-geeignete Laufwerke (Enterprise-Klasse)
- Hardware-RAID-Controller mit Cache und BBU/Flash-Backup
- Ausgelegt für mindestens 16 Laufwerke gesamt

RAID-Aufteilung:

Hypervisor (ESXi):
- separates RAID 1
- Mindestnettogröße 200 GB
- SSD-basiert

Virtuelle Maschinen:
- separates RAID
- Mindestnettogröße 1 TB
- SSD- oder Hybrid-System

Daten:
- separates RAID 6
- Mindestnettogröße 6 TB

Netzwerk:
- mindestens 2 × 1 GBit/s RJ-45 (1000Base-T)
- erweiterbar (z. B. 10 GBit/s)

Management:
- Out-of-Band-Management (Remote-Konsole, Power-Management, Medien-Mount)
- inklusive Lizenz mit vollem Funktionsumfang

Schnittstellen (mindestens):
- 2 × USB-A
- 1 × VGA oder kompatibler Management-Zugriff

Netzteile:
- 2 × Netzteil, redundant, hot-plug-fähig

Mechanik:
- ausziehbare, kugelgelagerte Rackschienen

Software-Kompatibilität:
- vollständig VMware ESXi-kompatibel
- Hardware auf VMware Compatibility Guide gelistet

Liefern (inkl. Systemzubehör und Betriebs- und Wartungsanleitung in deutscher Sprache), installieren in 19"-Schrank des Nutzers, anschließen, BIOS Programmierung inkl. Feinkoordination und dokumentierten Passwort, konfigurieren und mit den zugehörigen Systemkomponenten im Netzwerk einrichten.
Menge: 1,000 St

**01.01.0002 Personal Computer**
Personal Computer in Minitowergehäuse

Mindestanforderungen:
Prozessor
- x86-64 Architektur
- mindestens 6 physische Kerne
- aktuelle Generation (Intel Core i5 / AMD Ryzen 5 oder äquivalent)

Arbeitsspeicher
- mindestens 16 GB DDR4 oder DDR5
- erweiterbar auf = 32 GB

Massenspeicher
NVMe- oder SATA-SSD
- mindestens 512 GB
- optional zusätzlicher Datenspeicher (HDD/SSD)

Grafik
- integrierte Grafik ausreichend
- Unterstützung für 2 Monitore
- Auflösungen mindestens 1920 × 1200 @ 60 Hz
- Schnittstellen: HDMI + DisplayPort

Audio
- integrierter HD-Sound

Netzwerk
- 1 × RJ-45, 1 GBit/s
- optional WLAN

Schnittstellen (mind.)
- 4 × USB-A (mind. USB 3.x)
- Audio In/Out
- ggf. USB-C

Zubehör
- USB-Tastatur (kabelgebunden)
- USB-Maus (kabelgebunden)
- notwendige Verbindungskabel

Funktionen
- Wake on LAN
- TPM 2.0
- Secure Boot

Betriebssystem
- Windows 11 Professional (64-bit)

Liefern, montieren und im Netzwerk einrichten und konfigurieren
Menge: 1,000 St

**01.01.0003 24" Monitor TFT**
24" Monitor TFT

Auflösung: 1920x1080 Pixel
- Technologie: TN mit LED Backlight
- - Reaktionszeit: 5 ms
- Eingangssignal: DVI und HDMI
- Kontrastverhältnis: 1000:1
- Helligkeit: 250 cd/m²
- Betrachtungswinkel hor./vert.: 170°/160°
- Display entspiegelt
- Netzteil
- höhenverstellbar, kipp- und drehbar
- Anschluss- und Adapterkabel
Menge: 1,000 St

**01.01.0004 Laserdrucker Color A4**
Laserdrucker Color A4

Arbeitsgruppendrucker für monatliches Druckvolumen von 5000 Blatt A4
bis 17 Seiten / min sw, 17 Seiten / min Color
Schnittstellen: USB, Ethernet 10/100 MBit/s,
Auflösung: bis 600x600 dpi
Arbeitsspeicher: min. 256 MB
Automatische Medienzufuhr,
Papiervorrat/Ablage: min. 500 Blatt A4
inkl. 1 x Ersatztoner Color
Liefern, montieren und im Netzwerk einrichten und konfigurieren.
Menge: 1,000 St

**01.01.0005 Netzwerkspeicherlaufwerk 4x 2TB**
Netzwerkspeicherlaufwerk 4x2TB
für Backup to Disk

- 19" rackmountfähig
- 6-8 Hot-Swap-Einschübe
- 4 Serverfestplatten mit mind. 8 TB Speicherkapazität
- Eignung für 24/7 Dauerbetrieb
- Nettokapazität 10-15 TB nutzbar
- 5x USB 3.2
- 2x USB-C
- 2x Ethernet 1GbE
- Ausfallsicherheit RAID 0, 1, 5, 6, 10, online-rebuild
- Protokolle IPv4, IPv6,

Zertifiziert für den Einsatz als Virtualierungsspeicher,
zur Sicherung der Daten des Elektronisches Schließsystem.

Liefern, montieren in bestehenden 19"-Serverschrank und
im Netzwerk einrichten und konfigurieren.
Menge: 1,000 St

#### Untertitel 01.02 Programmierstation

**01.02.0006 Mobile Bedien- und Programmierstation**
Mobile Bedien- und Programmierstation
zum Einsatz als Servicegerät zur Durchführung von Servicetätigkeiten, Programmierung der Schließzylinder, sowie als Terminal zur Transponderprogrammierung und Verwaltung der Berechtigungen, zum Firmware Update für Türkomponenten.

Einsatz im Notebook- oder im Tablet-Modus mit Touchscreen.

Mindestzubehör systembedingt:
- Touch mouse
- Mini DisplayPort to HDMI Adapter
- USB-to-Ethernet-Adapter (1xRJ45 Female, 1x USB Female, kompatibel mit Windows 11
Menge: 2,000 St

**01.02.0007 Tisch-Leser**
Tisch-Leser
Formschöner Tisch-Leser zur
- Aufbringung der Medienapplikationen auf uncodierte RFID-Medien.
- Validierung und Programmierung von Berechtigungen im
- Systemkonzept ‘Berechtigungstransport via
- Ausweis-Medium‘,
- zum Ein- bzw. Auslesen der Unikatsnummern (UID).
einschließlich Anlieferung und Inbetriebnahme am
  bauseits beigestellten Rechner.
Menge: 2,000 St

#### Untertitel 01.03 Zutrittsterminal

*Hinweis: Hinweistext*
Die digitalen Aktuatoren sind nicht vernetzt und werden deshalb im Modus "Access on Card" betrieben. Die Berechtigungsdaten müssen deshalb vom Terminal auf das ID-Medium geschrieben werden. Neben den Berechtigungsdaten sollen auch Ereignisdaten (z.B. niedriger Batteriezustand) ausgetauscht werden. Beim Lesen der Transponderdaten müssen deshalb auch die Ereignisse gelesen und an die Zutrittskontrollzentrale übermittelt werden.

**01.03.0008 Online-Terminal UP**
*** Bezugsbeschreibung
Erfassungseinheit zur Steuerung des Zutritts sowie Online-Terminal zum Beschreiben von Transpondern (Updater).

Wahlweise Aufputz oder Unterputzmontage und Integration in ein Standard-Schalterprogramm.

Ausführung als Standard Unterputz Gerät, zum Einbau in Schalterdose

Folgende Daten und Funktionen werden als Mindestvoraussezung gefordert:
- Kontaktloses Transpondermedium gemäß ISO/IEC 14443 Typ A oder B mit AES-basierter Authentisierung
- Lesen von Daten passiver Transponder, deren Auswertung und Steuerung des Zutritts
- Beschreiben von Transpondern (ISO-Karte oder Schlüsselanhänger) mit den in der Zutrittskontrollzentrale gespeicherten Berechtigungsdaten
- Kommunikation mit der Zutrittskontrollzentrale
- optische oder akustische Anzeige
- Online-/ Offline Funktionalität
- Zeitlich regelbare Türsteuerung (Dauerentriegelung / Kurzzeitentriegelung)
- Protokollierung von Alarmen und Events
- Kalenderfunktion
- Möglichkeit der Tagesfreischaltung
- Einsatz Offline und Online möglich
- Schnittstelle zu externen Steuermodul
- Jahresuhr mit autom.- Sommer- Winterzeitumschaltung
- Toggle-Funktion
- Betriebstemperatur -25 bis +65°C
- Schutzart IP20
- einschließlich Stromversorgung
Menge: 67,000 St

**01.03.0009 Online-Terminal AP**
*** wie Position 01.03.0008
Ausführung als Standard Auf Putz-Gerät.
Menge: 10,000 St

**01.03.0010 Online-Terminal Stele**
*** wie Position 01.03.0008
Ausführung als Unter Putz-Gerät zum Einbau in bauseitige Stele, Briefkasten oder ähnliches, Schutzart IP 54
Menge: 20,000 St

**01.03.0011 Erfassungseinheit externe Antenne**
Erfassungseinheit abgesetzte Antenne (ANT) ohne Gehäuse

Die ANT ohne Gehäuse beinhaltet sowohl eine integrierte RFID-Antenne als auch entsprechende Anzeigeelemente für die optische und akustische Rückmeldung von Zutrittsbuchungen.

Sie soll dabei mindestens die nachfolgenden Funktionalitäten erfüllen können:

- Die ANT soll an einer Zutrittskontrollzentrale (ZKZ) oder Identifikationsmerkmalserfassung (IME) für abgesetzte Antennen anschließbar sein.

- Auf Grund ihrer Bauform soll die ANT in bauseitige Schalter- oder Dosensortimente namhafter europäischer Hersteller Standard 55 bzw. in kundenspezifische Lösungen montiert werden können.

- Die Kabelzuführung soll geschützt von hinten erfolgen und eine Montage, auch auf metallischem Untergrund, soll möglich sein, ohne dass die RFID Leseeigenschaften davon übermäßig beeinflusst werden.

Die ANT soll dabei sowohl für den Betrieb im Innen- als auch im geschützten Außenbereich (abh. vom verwendeten Schalter- oder Dosensortiment bzw. Einbausituation) geeignet sein.

- Eine optische (rot/grüne LED) und akustische Rückmeldung nach einer Buchung muss gegeben sein.

- Berührungsloses Leseverfahren der ANT durch RFID-Technologie.

Geforderte Technische Leistungsmerkmale:

- HF RFID Schnittstelle:

Anschluss an übergeordneter ZKZ oder IME für abgesetzte Antennen mit max. 30 m RG-174/U Koaxialkabel 50 Ohm mit verschlüsselter Datenübertragung über Schraubklemme.

- RFID Technologie:

Kontaktloses Transpondermedium gemäß ISO/IEC 14443 Typ A oder B mit AES-basierter Authentisierung

- Montage:

Im Innen- oder geschützten Außenbereich in bauseitig vorhandene Schalter- oder Dosensortimente bzw. individuelle Einbausituationen.

Abmessungen max. (L x B x H): 70 x 70 x 13 mm

- Umgebungsbedingungen:

Betriebstemperatur: -20° ... +60°C

Relative Luftfeuchtigkeit: 5 ... 85 %, nicht kondensierend

Schutzart: Abh. vom verwendeten Schalter- oder Dosensortiment bzw. der Einbausituation.

- Normen und Zulassungen:
CE Zulassung
EN 301489-1 V2.1.1
EN 301489-3 V2.1.1 Final Draft
EN 300330 V2.1.1
EN 50364:2010
EN 62368-1:2014 + A11:2017
EN 60529:2014-09
Menge: 10,000 St

**01.03.0012 Remoteleser für zwei abgesetzte Antennen**
Remoteleser online

Identifikationsmerkmalserfassung (IME) für zwei abgesetzte Antennen (ANT), Hutschienenmontage

Die IME soll mit zwei abgesetzten ANT steuernd zusammenarbeiten und mindestens die nachfolgenden Funktionalitäten erfüllen können:

- Die IME soll, in Zusammenarbeit mit der ihr übergeordneten Zutrittskontrollzentrale (ZKZ), für bis zu zwei Zutrittspunkten die Steuerung, das Protokoll der Zutrittsbuchungen und die Alarme bearbeiten sowie im Falle einer Verbindungsunterbrechung zur ZKZ als minimale Funktion über eine Anlagenzugehörigkeitsprüfung der Identifikationsmerkmale (IM) entscheiden können. Auch ein vereinfachtes Türmanagement (z. B. Türöffnerrelais ansteuern bei Betätigen eines Türöffnertasters) muss in diesem Zustand möglich sein.

Ereignisse, die während der Verbindungsunterbrechung zur übergeordneten ZKZ stattfinden, werden gespeichert und nach Verbindungswiederherstellung automatisch und ohne zusätzliche Eingriffe an die übergeordnete ZKZ und somit in das System übertragen.

- Unabhängig vom tatsächlichen Standort der ANT soll die IME an einem sabotagesicheren Ort installiert werden können und entsprechende Ein- und Ausgänge, ggf. mit optionalen Erweiterungsmodulen, für den Anschluss aller üblichen Komponenten zur Steuerung und Überwachung des jeweiligen Zutrittspunktes bereitstellen (z. B. Türöffner, Alarmüberbrückung, Drückerkontakt, Sperrkontakt, Rückmeldekontakt, Tasterkontakt, usw.).

- Die Verbindung von der IME zu max. 2 ANT soll über ein jeweils 2-poliges Koaxialkabel gewährleistet werden können, über welches die verschlüsselte IM-Datenübertragung stattfindet und worüber auch die optische (rot/grüne LED) und akustische Rückmeldung nach einer Buchung erfolgt. Darüber hinaus soll auch die Übertragung der an der PIN-Code Tastatur eingegebenen Daten über diese Verbindung erfolgen.

- Der Anschluss der IME an die übergeordnete ZKZ muss bus- oder sternförmig realisiert werden können.

- Die Übertragung von Firmware-Updates,

- Die Funktion, die Gültigkeit von Berechtigungen für SK auf IM zu verlängern oder zu löschen muss gegeben sein.

- Berührungsloses Leseverfahren der IM durch RFID-Technologie.

Geforderte Technische Leistungsmerkmale:

- Der Anschluss aller Ein- und Ausgänge, der Spannungsversorgung, der RS-485 Schnittstelle sowie der ANT soll über steckbare Schraubklemmen erfolgen.

- HF RFID Schnittstelle:

Anschluss von 2 ANT via RG-174/U Koaxialkabel 50 Ohm mit verschlüsselter Datenübertragung.

- RFID Technologie:

Kontaktloses Transpondermedium gemäß ISO/IEC 14443 Typ A oder B mit AES-basierter Authentisierung

- Autonomer Betrieb (Verbindungsunterbrechung zur übergeordneten ZKZ):

Anlagenzugehörigkeitsprüfung der IM sowie vereinfachtes Türmanagement muss möglich sein, dabei müssen Ereignisse gepuffert werden können.

- RS-485 Schnittstelle:

1 Schnittstelle zum Anschluss an die übergeordnete ZKZ über bus- oder sternförmige Cat5 oder I-Y(St)Y Verkabelung.

- Eingänge:

4 leitungsüberwachte (ausschaltbar) binäre Eingänge mit interner Spannungsversorgung, gemeinsamer Masse und LED-Zustandsanzeige, zum Anschluss potentialfreier Kontakte.

- 1 Sabotageeingang mit interner Spannungsversorgung zum Anschluss eines potentialfreien Kontaktes

- Ausgänge:

3 Umschaltkontakte mit LED-Zustandsanzeige und einer Belastbarkeit von max. 30 V AC/DC / 2 A.

Lebensdauer: 500.000 Schaltzyklen bei 30 V DC / 1 A.

- Montage:

Im Innen- oder geschützten Außenbereich auf DIN-Hutschiene nach EN 60715

Abmessungen max. (L x B x H): 125 x 102 x 45 mm

- Umgebungsbedingungen:

Betriebstemperatur: 0° ... +50°C

Relative Luftfeuchtigkeit: 5 ... 85 %, nicht kondensierend

Schutzart: IP20

- Spannungsversorgung:

10...34 V DC

Leistungsaufnahme: max. 4,5 W

- Optional geforderte Erweiterungen:

Ohne zusätzliche Verkabelung ansteckbare Erweiterungsmodule mit jeweils 8 Eingängen (EM-I) oder 8 Ausgängen (EM-O)

- Normen und Zulassungen:
CE Zulassung
EN 301489-1 V2.1.1
EN 301489-3 V2.1.1 Final Draft
EN 300330 V2.1.1
EN 50364:2010
EN 62368-1:2014-08
Richtlinie 2014/53/EU:2015-01-23 - Radio Equipment Directive (RED)
Richtlinie 2011/65/EU:2011-06-08 - Restriction of Hazardous Substances (RoHS)
UL 62368-1:2014-12
CAN/CSA-C22.2 No. 62368-1:2014-12
Menge: 3,000 St

**01.03.0013 Remoteleser für eine abgesetzte Antennen**
Remoteleser online

Identifikationsmerkmalserfassung (IME) für eine abgesetzte Antennen (ANT), Hutschienenmontage

Die IME soll mit zwei abgesetzten ANT steuernd zusammenarbeiten und mindestens die nachfolgenden Funktionalitäten erfüllen können:

- Die IME soll, in Zusammenarbeit mit der ihr übergeordneten Zutrittskontrollzentrale (ZKZ), für bis zu zwei Zutrittspunkten die Steuerung, das Protokoll der Zutrittsbuchungen und die Alarme bearbeiten sowie im Falle einer Verbindungsunterbrechung zur ZKZ als minimale Funktion über eine Anlagenzugehörigkeitsprüfung der Identifikationsmerkmale (IM) entscheiden können. Auch ein vereinfachtes Türmanagement (z. B. Türöffnerrelais ansteuern bei Betätigen eines Türöffnertasters) muss in diesem Zustand möglich sein.

Ereignisse, die während der Verbindungsunterbrechung zur übergeordneten ZKZ stattfinden, werden gespeichert und nach Verbindungswiederherstellung automatisch und ohne zusätzliche Eingriffe an die übergeordnete ZKZ und somit in das System übertragen.

- Unabhängig vom tatsächlichen Standort der ANT soll die IME an einem sabotagesicheren Ort installiert werden können und entsprechende Ein- und Ausgänge, ggf. mit optionalen Erweiterungsmodulen, für den Anschluss aller üblichen Komponenten zur Steuerung und Überwachung des jeweiligen Zutrittspunktes bereitstellen (z. B. Türöffner, Alarmüberbrückung, Drückerkontakt, Sperrkontakt, Rückmeldekontakt, Tasterkontakt, usw.).

- Die Verbindung von der IME zu max. 2 ANT soll über ein jeweils 2-poliges Koaxialkabel gewährleistet werden können, über welches die verschlüsselte IM-Datenübertragung stattfindet und worüber auch die optische (rot/grüne LED) und akustische Rückmeldung nach einer Buchung erfolgt. Darüber hinaus soll auch die Übertragung der an der PIN-Code Tastatur eingegebenen Daten über diese Verbindung erfolgen.

- Der Anschluss der IME an die übergeordnete ZKZ muss bus- oder sternförmig realisiert werden können.

- Die Übertragung von Firmware-Updates,

- Die Funktion, die Gültigkeit von Berechtigungen für SK auf IM zu verlängern oder zu löschen muss gegeben sein.

- Berührungsloses Leseverfahren der IM durch RFID-Technologie.

Geforderte Technische Leistungsmerkmale:

- Der Anschluss aller Ein- und Ausgänge, der Spannungsversorgung, der RS-485 Schnittstelle sowie der ANT soll über steckbare Schraubklemmen erfolgen.

- HF RFID Schnittstelle:

Anschluss von 2 ANT via RG-174/U Koaxialkabel 50 Ohm mit verschlüsselter Datenübertragung.

- RFID Technologie:

Kontaktloses Transpondermedium gemäß ISO/IEC 14443 Typ A oder B mit AES-basierter Authentisierung

- Autonomer Betrieb (Verbindungsunterbrechung zur übergeordneten ZKZ):

Anlagenzugehörigkeitsprüfung der IM sowie vereinfachtes Türmanagement muss möglich sein, dabei müssen Ereignisse gepuffert werden können.

- RS-485 Schnittstelle:

1 Schnittstelle zum Anschluss an die übergeordnete ZKZ über bus- oder sternförmige Cat5 oder I-Y(St)Y Verkabelung.

Eingänge:

2 leitungsüberwachte (ausschaltbar) binäre Eingänge

mit interner Spannungsversorgung, maximal 5 VDC,

gemeinsamer Masse und LED Zustandsanzeige, zum

Anschluss potentialfreier Kontakte.

Ausgänge:

1 Umschaltkontakt mit LED Zustandsanzeige und einer Belastbarkeit von 60W bei maximal 34 VDC oder 60 VA bei maximal 27 VAC Lebensdauer: mind. 500.000 Schaltzyklen bei 30 VDC / 1A

Montage:

Im Innenbereich oder im geschützten Außenbereich auf

DIN Hutschiene

Abmessungen: 70 x 106 x 45 mm (LxBxT)

Umgebungsbedingungen:

Betriebstemperatur: -25° ... +70°C

Relative Luftfeuchtigkeit: 0 ... 95 %, nicht

kondensierend

Schutzart: IP40

Spannungsversorgung:
10...34 VDC
12...27 VAC. 50/60Hz
Leistungsaufnahme: max. 4,5 W
Ohne Spannungsversorgung muss die interne Uhr bis zu
120 Stunden weiterlaufen sowie der Erhalt der
Berechtigungsdaten für diesen Zeitraum gewährleistet
sind (nach mind. 10 Minuten Betriebszeit).
Optional geforderte Erweiterungen:
Ohne zusätzliche Verkabelung ansteckbare EM mit
jeweils 8 Eingängen oder 8 Ausgängen

Normen und Zulassungen:
CE Zulassung
EN 60950-1: 2006 + A11: 2009
EN 300 330-1
EN 300 330-2
EN 301 489-1
EN 301 489-3
Richtlinie 1999/5/EC
Richtlinie 2011/65/EU (‘RoHS‘)
Menge: 6,000 St

#### Untertitel 01.04 Zutrittskontroller

*Hinweis: Die Montage der Türsteuereinheiten sowie der*
Die Montage der Türsteuereinheiten sowie der
erforderlichen elektrischen Bauteile der peripheren
Komponenten sind im Regelfall in den Elektroverteilerräumen unterzubringen.

**01.04.0014 Türsteuereinheit 4 Leser**
*** Bezugsbeschreibung
Türsteuereinheit

Türsteuereinheit in modularer Bauweise zum Anschluss
der Leser über Schnittstelle.

Zur Montage auf DIN Hutschiene oder Montageplatte in Verteiler.

Folgende Mindestanforderungen sind zu erfüllen:
- Vernetzung mit Zutrittsterminals über RS485, LAN,
  Funk, ZigBee
- Ansteuerung von Fahrstühlen, Antrieben, Türen,
  Schlössern über einen potenzialfreien Schaltkontakte
- Gleichzeitige Steuerung von mehreren Türen über eine
  Steuereinheit
- manipulationsgeschützt
- verschlüsselte Datenübertragung
- einschl. Netzteil und Zubehör

Türsteuereinheit als intelligenter Kontroller zum Anschluss von Kartenlesern. Mit Steuerungs- und Überwachungsfunktion der zu kontrollierenden Türen. Die Türsteuereinheiten müssen stand-alone-fähig sein und über einen eigenen Speicherbereich für Stammdaten, Zutrittsprofile und Buchungen bzw. Meldungen verfügen. Mit digitalen Eingängen zum Erfassen der Türzustände. Mit Ausgangsrelais zur Steuerung der Türöffner oder zur Aktivierung einer Alarmierung.

Leistungsmerkmale:
- Türsteuereinheit zum Anschluss für Ausweisleser
  der Zutrittskontrolle
- bis zu 4 Leser
- batteriegepufferter Speicher zur
  Hinterlegung Zutrittsprofilen (Pufferung 14 Tage)
- 4 digitale optoentkoppelte Eingänge
  für Türüberwachung (Türkontakt, Klinkenkontakt,
  Tasteranschluss, Durchtrittskontrolle)
- 4 Relaisausgänge zur
  Ansteuerung eines Türöffners oder einer
  Alarmierung
- freie Ein-/Ausgänge können für zusätzliche
  Steuerungs- und Überwachungsfunktionen verwendet
  werden
- Systemanschluss über RS485-Schnittstelle oder
  über LAN-Adapter
- parametrierbar über Zuko-System

Ausbau:
- 4 Leser
- Speicher: 5.000 Stammsätze
- 5.000 Buchungen

Systembedingtes Zubehör ist mit einzukalkulieren
Menge: 10,000 St

**01.04.0015 Türsteuereinheit 8 Leser**
*** wie Position 01.04.0014
8 Leser, 8 Eingänge, 8 Ausgänge.
Menge: 20,000 St

**01.04.0016 Netzteil für vorstehende Türsteuereinheiten**
Netzteil für vorstehende Türsteuereinheiten
.
Menge: 30,000 St

**01.04.0017 Mehrpreis Auf Putz-Gehäuse 4 Leser**
Mehrpreis für Auf Putz-Gehäuse für vorgannte Türsteuereinheit 4-fach inkl. Netzteil.
Menge: 4,000 St

**01.04.0018 Signalsteuereinheit 16 IO**
Zusätzliche Signalsteuereinheit

Signalsteuereinheit zur Überwachung der Kontakte und Alarme bzw. Ereignisse.
Signalsteuereinheit als Automatisierungsstation mit 16 digitalen I/O-Punkten.
Menge: 4,000 St

**01.04.0019 Kommunikation-Hub 1:1**
Kommunikation-Hub 1:1
zur Anbindung von digitalen Schließzylindern und Beschlagslesern an das Online Zutrittskontrollsystem, in Kombination werden die in der Reichweite des Hubs befindlichen digitalen Schließzylinder und Beschlagsleser zu Onlinelesern.

- Funkstandard: IEEE 802.15.4 (2,4 GHz) - 16 Kanäle (11-26)
- Spannungsversorgung 24 V DC
- Reichweite der Drahtlosanwendung: 15-25 im Freiraum
- Schutzart IP 20
- passend zu dem nachfolgenden Offline-Komponenten

geeignet zum Einbau in Hohlraumdose Up oder abgehängte Decke in aP Gehäuse.
Menge: 10,000 St

#### Untertitel 01.05 Digitalzylinder

*Hinweis: Hinweistxt Elektronische Schließzylinder*
Die elektronischen Schließzylinder und Beschlagsleser sind nicht vernetzt und sollen deshalb im Modus "Access on Card" betrieben werden. Dabei befinden sich die Berechtigungsdaten auf einem ID-Medium.

**01.05.0020 Doppelknaufzylinder einseitiger Berechtigungsfunktion**
*** Bezugsbeschreibung
Knaufmodul als elektronischer Doppelknaufzylinder mit einseitiger elektronischer Berechtigungsfunktion, Edelstahloptik, zweite Seite mit mechanisch fest verbundenem Drehknauf, geeignet für den Einbau in PZ-Schlössern, Identifikation durch Lesen passiver Kontaktloses Transpondermedium gemäß ISO/IEC 14443 Typ A oder B mit AES-basierter Authentisierung

Mindestanforderungen:
- Türwochenpläne mit Tagesfreischaltung
- Kalenderfunktion mit Autoumschaltung Sommer-/ Winterzeit
- Feiertage definierbar
- Dauereinkuppeln (toggle-Funktion) ohne zusätzlichen Stromverbrauch
- Kurzzeitfreigabe
- Kupplungszeit einstellbar
- Lese-/ und Schreibfunktion
- Montage und Demontage nur mit Berechtigung möglich
- Online-/ Offline Betrieb einstellbar
- Betriebstemperatur -20 bis +60 °C
- Batteriewechsel im eingebauten Zustand (nur mit Berechtigung)
- Notöffnungsfunktion bei leerer Batterie
- bis zu ca. 80.000 Betätigungen mit einem Batteriesatz
- Optische und akustische Signalisierungsfunktion für Zutrittsberechtigung
- Profilzylinderlänge 30/30mm

Bei Erreichen einer niedrigen Restkapazität sind mindestens 1000 Schreib-/Lese-Zyklen zu gewährleisten und der notwendige Batteriewechsel ist optisch anzuzeigen und elektronisch zu übermitteln.
Menge: 48,000 St

**01.05.0021 Doppelknaufzylinder beidseitiger Berechtigungsfunktion**
*** wie Position 01.05.0020
Mit beidseitiger elektronischer Berechtigungsfunktion.
Menge: 10,000 St

**01.05.0022 Doppelknaufzylinder beidseitiger Berechtigungsfunktion, Elektronik im gesicherten Innenbereich**
*** wie Position 01.05.0020
Mit beidseitiger elektronischer Berechtigungsfunktion, Elektronik im gesicherten Innenbereich.
Menge: 8,000 St

**01.05.0023 Halbknaufzylinder**
*** wie Position 01.05.0020
Halbzylinder mit elektronischer Berechtigungsfunktion.
Menge: 15,000 St

**01.05.0024 Verlängerung je 5 mm**
Aufpreis für die Verlängerung der Zylindergehäuse ausgehend von einer Profilzylinderlänge von 30/30 mm in Schritten von je 5 mm.
Menge: 450,000 St

**01.05.0025 Aufpreis Stahl- oder FH-Türen**
Aufpreis je Doppelknaufzylinder für den Einsatz in Stahl- oder FH-Türen.
Menge: 20,000 St

**01.05.0026 Aufpreis Antipanikfunktion**
Aufpreis je Doppelknaufzylinder für den Einsatz in Antipanikschlössern.

Sicherheitshinweis:
Achtung: Antipanikzylinder dürfen nur in Schlösser eingebaut werden, in deren Zulassung sie aufgeführt sind.
Menge: 35,000 St

**01.05.0027 Aufpreis IP 66**
Aufpreis je Zylinderknauf in Außenversion, Schutzklasse IP66.
Menge: 50,000 St

**01.05.0028 Aufpreis reduzierte Baugröße**
Aufpreis je Zylinderknauf in reduzierter Baugröße, Kompaktknauf.
Menge: 20,000 St

**01.05.0029 Zubehörset Montage-/Batterieschlüssel**
Zubehörset Montage-/Batterieschlüssel als Spezialwerkzeug für die Montage sowie den Batteriewechsel.
Menge: 2,000 St

#### Untertitel 01.06 Beschlagsleser

*Hinweis: Hinweistext Beschlagsleser*
Standalone-Beschlagsleser, der an beiden Seiten mit Drücker ausgestattet ist.

Folgende Bedingungen soll die Beschlagserie erfüllen:
- Langschild
- Schmale Ausführung für Rahmen- und Vollblatttüren
- Gekröpfte Klinke für Rahmentüren
- Geeignet für Fluchtwege nach EN 179
- Geeignet für Fluchtwege nach EN 1125 in Verbindung mit einem Panikstangengriff
- Auch ohne Berechtigung ist die Tür von innen in Fluchtrichtung immer begehbar
- Geeignet für allgemeine Brandschutzzulassung bis T30
- Automatisiertes Öffnen und Schließen
- Office-Funktion, Kurzzeitöffnung
- Schutzklasse IP 54
- Näherungssensor zum Aktivieren der Lese-Elektronik
- Leseantennenabdeckung optional in schwarz oder weiss
- Die Leseeinheit muss vollständig flächenbündig in den Beschlag integriert sein. Keine Überstände oder erhabene Bauteile, Antennen
- Handelsübliche Standardbatterien AA, AAA
- Montage auf vom Hersteller angegebene Bohrungen
- Außen- und/oder Innenschild PZ gelocht
- Diverse Standard-Klinken müssen kombinierbar sein
- Drücker in U-Form aus Edelstahl gebürstet, für Schulen geeignet
- Die Konfiguration der Elektronik-Beschläge muss über ein Funknetzwerk erfolgen

Die Steuerungselektronik kann sich im Innen oder Aussen-Beschlag befinden. Das Batteriefach kann im Drücker, im Bereich der Steuerungselektronik sein.

Drücker soll sich im ausgekuppelten Zustand im Leerlauf befinden.

Die Standardausführung ist Edelstahl matt.

Der Beschlag ist ohne sichtbare Befestigungsschrauben zu montieren.

Mindestanforderungen:
- Türwochenpläne mit Tagesfreischaltung
- Kalenderfunktion mit Autoumschaltung
- Sommer-/ Winterzeit
- Feiertage definierbar
- Dauerfreigabe (Office-Funktion) ohne zusätzlichen Stromverbrauch
- Kurzzeitfreigabe
- Lese-/ und Schreibfunktion
- Montage und Demontage nur mit Berechtigung möglich
- Online-/ Offline Betrieb einstellbar
- Betriebstemperatur -20 bis +50 °C
- Schutzart IP 54
- Batteriewechsel im eingebauten Zustand (nur mit Berechtigung)
- Notöffnungsfunktion bei leerer Batterie
- bis zu 80.000 Betätigungen mit einem Batteriesatz
- Optische und akustische Signalisierungsfunktionfür Zutrittsberechtigung

Bei Erreichen einer niedrigen Restkapazität sind mindestens 1000 Schreib-/Lese-Zyklen zu gewährleisten und der notwendige Batteriewechsel ist optisch anzuzeigen und elektronisch zu übermitteln.

**01.06.0030 Beschlag-Leser für Rohrrahmentüren**
*** Bezugsbeschreibung
Beschlag-Leser für Rohrrahmentüren mit Drückersteuerung, gemäß Hinweistext, Edelstahl-Beschlagschilder für Türdicken von ca. 38-58 mm, beidseitig, Innen- und Aussen-Drücker in U-Form rund, mit beidseitiger PZ-Lochung, schwarze oder weisse Antennenabdeckung, Stromversorgung Batterie, einschl. Batterien.
Menge: 40,000 St

**01.06.0031 Mehrpreis für Beschlag-Leser mit gekröpfter Klinke**
*** wie Position 01.06.0030
Mehrpreis für Beschlag-Leser mit gekröpfter Drückern/Klinken/Knauf
Menge: 30,000 St

**01.06.0032 Beschlag-Leser für Rohrrahmentüren F30**
*** wie Position 01.06.0030
Zulassung für Brandschutztüren T30.
Menge: 20,000 St

**01.06.0033 Beschlag-Leser für Vollblatttüren**
*** Bezugsbeschreibung
Beschlag-Leser für Vollblatttüren mit Drückersteuerung, gemäß Hinweistext, Edelstahl-Beschlagschilder für Türdicken von ca. 38-58 mm, beidseitig, Innen- und Aussen-Drücker in U-Form rund, mit beidseitiger PZ-Lochung, schwarze oder weisse Antennenabdeckung, Stromversorgung Batterie, einschl. Batterien.
Menge: 280,000 St

**01.06.0034 Beschlag-Leser für Vollblatttüren F30**
*** wie Position 01.06.0033
Zulassung für Brandschutztüren T30.
Menge: 30,000 St

**01.06.0035 Beschlag-Leser für Vollblatttüren beidseitiger Leser**
*** wie Position 01.06.0033
mit beidseitigem Leser
Menge: 20,000 St

**01.06.0036 Beschlag-Leser Außenbereich**
*** wie Position 01.06.0033
Montage im Außenbereich.
Menge: 22,000 St

**01.06.0037 Kompakt-Beschlag-Leser für Vollblatttüren**
Kompakt-Beschlag-Leser für Vollblatttüren mit Drückersteuerung, wie vor, für Rosettenmontage, Edelstahl-Rosetten Beschlagschilder für Türdicken von ca. 38-58 mm, beidseitig, Innen- und Aussen-Drücker in U-Form rund, schwarze oder weisse Antennenabdeckung, Stromversorgung Batterie, einschl. Batterien.
Menge: 10,000 St

#### Untertitel 01.07 digitales Schrankschloss

**01.07.0038 Schrankschloss**
Schrankschloss

Ausführung: Elektronischer Türbeschlag in Holzmöbel

Produktbeschreibung und Funktionen:

Das Schrankschloss ist als ein über Medien zu betätigendes elektronisches Schloss ausgeführt und muss in der Lage sein, RFID Medien des Typen ISO/IEC 14443 Typ A oder B auswerten zu können. Das Schrankschloss verfügt ein Sicherheitsverfahren, welches den Datenaustausch mit den in Medien gespeicherten Daten regelt. Die Elektronik verfügt über eine Protokollierung (Traceback) der letzten 2000 Ereignisse, welche bei Bedarf abschaltbar ist. Das Schrankschloss besitzen eine Uhr (RTC - Real Time Clock) mit Zeitzonensteuerung (automatische Sommer-/Winterzeit -Umschaltung entsprechend der gewählten Weltzeitzone). Das Schrankschloss kann für folgende Betriebsarten konfiguriert werden: 1) Schrank normal geschlossen, d.h. jedes berechtigte Medium kann die Türe öffnen und/oder schliessen; 2) Schrank normal offen, d.h. ein berechtigtes Medium kann den Schrank schliessen. Der Schrank kann dann nur wieder durch das gleiche Medium geöffnet werden (Funktion ‘Freie Schrankwahl‘). Auf dem Medium kann programmiert werden, wie viele Schänke dieses Medium zur gleichen Zeit belegen kann. Für die Betriebsart ‘normal geschlossen‘ ist eine Konfiguration möglich, die es erlaubt den Schrank ohne Medium, d.h nur durch das Zuhalten der Türe zu schliessen. Es können Service- oder Administrationsmedien programmiert werden, mit denen geschlossene Schränke nur geöffnet oder - für Wartungsarbeiten - sowohl geöffnet und wieder geschlossen werden können. Sämtliche Aktivitäten von Service- oder Programmiermedien werden im Traceback protokolliert. Das Schrankschloss verfügt über eine motor-getriebene Verschlusseinheit. Zum Öffnen oder Schliessen der Türe muss kein Verschluss betätigt werden. Es genügt ein berechtigtes Medium an die verschlossene Tür zu drücken, um den Öffnungsoder Schliessvorgang auszulösen. Die Zutrittssignalisierung erfolgt mittels eines zweifarbigen Leuchtpunkts und mittels akustischen Piepssignalen (beides ist deaktivierbar, resp. aktivierbar). Bei der Montage ist keine Verkabelung erforderlich. Die Komponenten des Schrank-schlosses werden komplett im Inneren des Schranks montiert. Auf der Türfront müssen keine Bedienelemente angebracht werden. Das Schrankschloss kann in Schränke oder Möbel aus Holz, Vollkunststoff, HPL - High Pressure Laminate, Stahlblech oder Glas eingebaut werden. Das Schrankschloss wird mit einer handelsüblichen Batterie versorgt. Bevor der Batterieladezustand bis zur Unterbrechung der Spannungsversorgung sinkt, wird dem Anwender optisch und akustisch ein Batteriewartungssignal übermittelt. Ein intelligentes Batteriemanagement sorgt dafür, dass der Schrank bei entladener Batterie nicht mehr geschlossen, resp. bei geschlossener Türe trotzdem noch geöffnet werden kann. Alle Berechtigungs- und Traceback Daten bleiben nach einem Unterbruch der Stromversorgung erhalten. Das Schrankschloss erkennt den Riegelzustand offen oder geschlossen. Das Schloss verfügt zusätzlich über einen separaten Alarmkontakt, mit dem ein Aufbruch der Schranktüre detektiert wird. Unberechtigte Öffnungsversuche oder ein Schrankaufbruch werden akustisch signalisiert. Die Verriegelung des Schranksschlosses hält einer Aufbruchkraft von mindestens 1.400 N stand. Das Schrankschloss kann in Schränken installiert werden, welche eine Aufbruch-widerstandsfähigkeit nach DIN 4547-2, Klasse C erfüllen. Das Schrankschloss kann bei normalem Betrieb bis zu 50.000 Berechtigungszyklen mit einer Batterie erfüllen. Bei etwa 20 Betätigungen pro Werktag beträgt die Batterielebensdauer ca. 5 Jahre. Die Dauerhaftigkeit der Verschlusskomponente beträgt mindestens 100.000 Öffnungs-/Schliesszyklen. Firmware Line: ()E300

nur Lieferung und Parametrierung, Einbau erfolgt durch Möbelbauer

Interne Echtzeituhr (RTC):
-Gangreserve bei Batteriewechsel: > 60 s
-Ganggenauigkeit bei 20°C: ±5 Min./Jahr

Stromversorgung:
- Lithium Batterie 1 x 3,6 V, AA

Umgebung:
- Temperatur: 0°C bis +50°C
- Schutzart: IP52
- Luftfeuchtigkeit: 0 bis 90% rH, nicht kondensierend

Bauformen:
- Türbügel für Nicht-Metalltüren

Abmessungen (L x B x H):
-Seitenschloss: 125,2 x 100,0 x 25,0 mm
- Türstärken: bis 22 mm

Gewicht:
ca. 400g
Menge: 140,000 St

#### Untertitel 01.08 Transponder

**01.08.0039 Transponder als Chip-Karte.**
*** Bezugsbeschreibung
Transponder als Chip-Karte.

Das Indentifikationsmedium ist ein kontaktloses Transpondermedium gemäß ISO/IEC 14443 Typ A oder B mit AES-basierter Authentisierung Transponder in Form einer Chip-Karte.

Daten:
-
- Normung: nach ISO/IEC 14443 Typ A oder B
- Übertragungsfrequenz: 13,56 MHz
- Bauform: Chip-Karte, Standardausführung des AN
- Laserung einer 8-stelligen, fortlaufenden Nummer nach Vorgabe des AG
- Verschlüsselungsalgorithmen: AES
- Bis zu 28 Applikationen, mit jeweils bis zu 32 Dateien
- Jede Applikation ist mit einem eindeutigen AID-Application Identifier zu initialisieren
- Initialisierung und Personalisierung der Transponder erfolgt nach Codiervorschrift des AG

Die Transponder werden sowohl im Online- als auch im Offline-Modus ("Access on Card") betrieben. Im Offline-Modus befinden sich die Berechtigungsdaten auf dem Id-Medium.

Eine Liste aller Transponder mit Zuordnung der Seriennummer und einer vom AG vorgegeben 8-stelligen internen Kennung ist zu erstellen und an den AG in EDV-Format zu übergeben.
Menge: 400,000 St

**01.08.0040 Transponder Schlüsselanhänger**
*** wie Position 01.08.0039
In Form eines Schlüsselanhängers.
Menge: 50,000 St

#### Untertitel 01.09 Mechanische Schließanlage

*Hinweis: Hinweistext Mechanische Zylinder*
Hinweistext mechanische Zylinder

Bei der anzubietenden Schließanlage muss die Schlüsselprofilierung durch eine registrierte Marke geschützt sein. Der Markenschutz ist nachzuweisen.

Es muss gewährleistet sein, dass mittels Computer aus den vorhandenen theoretischen Kombinationsmöglichkeiten zwischen Zylindern und Schlüsseln, die exakt für die jeweilige Schließanlage schließplankonforme Sperrfunktion mit optimaler technischer Sicherheit angeboten wird.

Es ist auszuschließen, dass die verwendete Schlüsselprofilierung in Zentralschließanlagen oder für Einzelschließungen noch einmal zur Anwendung kommt.

Die im Leistungsverzeichnis aufgeführten Schließzylinder enthalten keine Einzelschlüssel. Die Angabe der Einzelschlüssel zur Schließanlage wird bei der Position Einzelschlüssel in einer Summe abgefragt.

Die Schlüsselrohlinge dürfen im Handel nicht frei erhältlich sein.

Die Berechtigung, Ersatzschlüssel bzw. Erweiterungen zu bestellen, muss ausschließlich dem Eigentümer der Schließanlage bzw. einer autorisierten Person nach Vorlage der Sicherungskarte vorbehalten sein.

Aus der Schlüsselkennzeichnung darf die Schließung nicht erkennbar sein.

Für Nachfertiger von Schlüsseln muss ersichtlich sein, dass es sich um einen durch Sicherungskarte und markenschutzgeschützten Schlüssel handelt.

Der Profil-Doppelzylinder muss links - rechts verwendbar sein. Der Profil-Halbzylinder muss über mindestens 8 verschieden einstellbare Schließbartstellungen verfügen, so dass ein universeller Einsatz in allen Arten von Schaltern und Schlössern möglich ist.

In alle Profil-Doppelzylinder ab Grundlänge 30-30 sowie in Profil-Doppelzylinder 26-35 und 26-40 muss eine Gefahrenschließfunktion (GF) integriert werden können. In das vorliegende System müssen Rundzylinder, Vorhangschlösser, sowie Kurzzylinder L1=26,5 mm und L2=26,5mm integriert werden können.

Technische Beschreibung Schlüssel und Zylinder: Es gelten die Güteanforderungen nach DIN 18252 / DIN EN 1303.

Im Schlüssel müssen beidseitig unterschiedliche Profilmerkmale zu einem Längsprofilsystem kombiniert werden können.

Übergeordnete Schlüsselprofile müssen über mehr Profilmerkmale verfügen als untergeordnete.

Alle Profilzylinder ab Grundlänge 30-30 müssen über 6 Zuhaltungen und können über bis zu 4 zusätzliche seitliche Codierungen je Schließseite verfügen und folgende Sicherheitsmerkmale aufweisen:

Aufsperrschutz / Abtastschutz:
- Die Profillinie muss mindestens 3 Mal die Mittellinie überschneiden, davon mindestens 2 Mal im Abtastbereich der Kernstifte (parazentrisches Schlüsselprofil)
- Alle Zylinder müssen zusätzlich über ein wirksames Anti-Aufsperrsystem durch mindestens 2 speziell ausgebildete  Gehäuse-Antipick-Stifte verfügen
- Es müssen unterschiedlich lange, der jeweiligen Kernstiftlänge angepasste Gehäusestifte zur Anwendung kommen, um das Abtasten der Kerbwerte zu erschweren, d.h. der Impressionstechnik entgegen zu wirken.

Aufbohrschutz / Kernziehschutz:
- Standard-Aufbohrschutz auf L1 = ABS/A
- Standard-Aufbohrschutz auf L1 und L2 = ABS/B

bestehend aus:
- mind. 2 gehärtete Stahlstifte, rostgeschützt als Kernschutz,
- mind. 2 gehärtete Stahlstifte, rostgeschützt als  Gehäuseschutz,
- Erhöhter Aufbohrschutz, auf L1 = ABS/C
- Erhöhter Aufbohrschutz, auf L1 und L2= ABS/D

bestehend aus:
- mind. 2 Hartmetallstifte, rostgeschützt als Kernschutz,
- mind. 2 Hartmetallstifte, rostgeschützt als Gehäuseschutz,
- mind. erstes und zweites Stiftzuhaltungspaar mit gehärteter Stahlseele.

Integrationsmöglichkeit zusätzlicher Sperrelemente:
- zweite Schließebene mit bis zu 4 seitlichen Codierstiften
- patentierte Bohrkerbe im Schlüssel
- magnetcodierte Zuhaltung als Kopierhemmung für nicht autorisierte Nachschlüsselfertigung sowie als Schutz gegen eine Vielzahl konventioneller Öffnungstechniken

Anforderungen an Lebensdauer und Verschleißfestigkeit:
- Die Schlüssel sind ausschließlich aus Neusilber herzustellen.
- Alle Kernstifte sind aus verschleißfestem Sondermessing, Oberfläche vernickelt, herzustellen.
- Die Spitzen zwischen den Schlüsselkerben sollen um ca. 0,15 mm abgerundet werden, um den Kernstiftverschleiß zu minimieren.
- Die Flanken der Schlüsselkerben sollen einen Winkel von mind. 100 Grad haben, um einen leichten und verschleißarmen Schlüsselabzug zu gewährleisten
- Die Querschnitte der Profilmerkmale im Schlüssel und im Kern sollen mind. 0,25 mm² betragen, damit auch bei natürlichem Abrieb auf Dauer die Sperrfunktion erhalten bleibt
- Der Zylinderkernkopf muss so gestaltet sein, dass der volle Schlüsselanschlag darin eingreifen kann, um eine hohe Stabilität beim Schließvorgang zu gewährleisten.

Gefahrenschließfunktion: Der Zylinder muss auch dann mit jedem berechtigtem Schlüssel schließbar sein, wenn sich auf der Gegenseite ein Schlüssel in beliebiger Stellung im Schließkanal befindet.

*Hinweis: Hinweistext Material*
Hinweistext Material

Alle Materien und Oberfläche an einer Standardtüre sind identisch anzubieten.

**01.09.0041 Generalhauptschlüsselanlage einbauen schließbar machen**
STLB-Bau 2025-10 029
Generalhauptschlüsselanlage DIN 18252 in vorgerichtete Türschlösser nur einbauen, einschl. schließbar machen, Lieferung wird gesondert vergütet,
Schließplan mit Bezeichnung der Türen, Räume und Schließzylinder, Oberflächenbeschaffenheit, Farbton der Schließzylinder, Zylinderverlängerungen bei erhöhten Türblattdicken, Schlüsselanzahl je Schließzylinder, Schlüsselanzahl der übergeordneten Schlüssel, Zuordnung einzelner Schließgruppen dem AG zur Genehmigung vorlegen.
Menge: 1,000 St

**01.09.0042 Profildoppelzylinder M G 5 0 0 Messing**
STLB-Bau 2025-10 029
Profildoppelzylinder DIN 18252, Variante Klasse M, Typ Klasse G, Verschlusssicherheit Klasse 5, Angriffswiderstand Klasse 0, Panikfunktion Klasse 0, Zylinder mit Gefahrenfunktion bei einseitig steckendem Schlüssel, Betätigung durch jeden schließungsberechtigten Schlüssel, 5 Stiftzuhaltungen, Zylindergehäuse und Zylinderkern aus Messing, matt vernickelt, Schlüssel aus Neusilber.
Menge: 114,000 St

**01.09.0043 Profilhalbzylinder M G 5 0 0 Messing**
STLB-Bau 2025-10 029
Profilhalbzylinder DIN 18252, Variante Klasse M, Typ Klasse G, Verschlusssicherheit Klasse 5, Angriffswiderstand Klasse 0, Panikfunktion Klasse 0, Zylinder mit Gefahrenfunktion bei einseitig steckendem Schlüssel, Betätigung durch jeden schließungsberechtigten Schlüssel, 5 Stiftzuhaltungen, Zylindergehäuse und Zylinderkern aus Messing, matt vernickelt, Schlüssel aus Neusilber.
Menge: 109,000 St

**01.09.0044 Profildoppelzylinder M G 5 0 0 Messing**
STLB-Bau 2025-10 029
Profildoppelzylinder DIN 18252, Variante Klasse M, Typ Klasse G, Verschlusssicherheit Klasse 5, Angriffswiderstand Klasse 0, Panikfunktion Klasse 0, Zylinder mit Gefahrenfunktion bei einseitig steckendem Schlüssel, Betätigung durch jeden schließungsberechtigten Schlüssel, 5 Stiftzuhaltungen, Zylindergehäuse und Zylinderkern aus Messing, matt vernickelt, Schlüssel aus Neusilber, Ausführung gemäß Einzelbeschreibung,
Einzelbeschreibungs-Nr 'Euro-Schließsystem / Euro-Key für barrierefreie Einrichtungen.'
.
Menge: 20,000 St

**01.09.0045 Verlängerung je 5 mm**
Aufpreis für die Verlängerung der Zylindergehäuse ausgehend von einer Profilzylinderlänge von 30/30 mm in Schritten von je 5 mm.
Menge: 300,000 St

**01.09.0046 Profilhalbzylinder Elektroschalter Messing**
STLB-Bau 2025-10 029
Profilhalbzylinder für Elektroschalter und Aufzugssteuerungen, Schließnase verstellbar, einseitig schließbar, andere Seite blind, 5 Stiftzuhaltungen, Zylindergehäuse und Zylinderkern aus Messing, matt vernickelt, Schlüssel aus Neusilber.
Menge: 10,000 St

**01.09.0047 Zylindereinsatz Messing kurz**
STLB-Bau 2025-10 029
Zylindereinsatz, beidseitig blind, Zylindergehäuse und Zylinderkern aus Messing, matt vernickelt, Ausführung gemäß Einzelbeschreibung,
Einzelbeschreibungs-Nr 'ca. 35-56 mm.'
.
Menge: 50,000 St

**01.09.0048 Zylindereinsatz Messing mittel**
STLB-Bau 2025-10 029
Zylindereinsatz, beidseitig blind, Zylindergehäuse und Zylinderkern aus Messing, matt vernickelt, Ausführung gemäß Einzelbeschreibung,
Einzelbeschreibungs-Nr 'ca. 50-86 mm.'
.
Menge: 30,000 St

**01.09.0049 Zylindereinsatz Messing lang**
STLB-Bau 2025-10 029
Zylindereinsatz, beidseitig blind, Zylindergehäuse und Zylinderkern aus Messing, matt vernickelt, Ausführung gemäß Einzelbeschreibung,
Einzelbeschreibungs-Nr 'ca. 84-154 mm.'
.
Menge: 40,000 St

**01.09.0050 Profildoppelzylinder M G 5 0 R3 Messing**
STLB-Bau 2025-10 029
Profildoppelzylinder DIN 18252, Variante Klasse M, Typ Klasse G, Verschlusssicherheit Klasse 5, Angriffswiderstand Klasse 0, Panikfunktion Klasse R3, einseitig schließbar, andere Seite für Knauf, 5 Stiftzuhaltungen, Zylindergehäuse und Zylinderkern aus Messing, matt vernickelt, Schlüssel aus Neusilber, Ausführung gemäß Einzelbeschreibung.
Menge: 190,000 St

**01.09.0051 Generalhauptschlüssel**
Generalhauptschlüssel in mechanischer Ausführung aus Neusilber.
Menge: 1,000 St

**01.09.0052 Gruppenschlüssel**
Gruppenschlüssel in mechanischer Ausführung aus Neusilber.
Menge: 30,000 St

**01.09.0053 Rosetten-Set**
Rosetten-Set, bestehend aus Innen- und Außenrosette mit Stahl-Unterkonstruktion mit Edelstahl-Abdeckung, inkl. Stahlschrauben M5, für gängige Türen aus Aluminium, Holz, Stahl, Türstärken ca. 40 - 86 mm.
Menge: 20,000 St

**01.09.0054 Rosetten-Drückergarnitur**
Rosetten-Drückergarnitur, bestehend aus zwei Drückern und zwei Rosetten, PZ Lochung, Oberfläche Edelstahl matt, als Objektgarnituren mit 8 mm Vierkant für Türstärke 37 - 42 mm, auch als Feuerschutzgarnituren mit 9 mm Vierkant für Türstärke 42 - 52 mm, auch als Rohrrahmengarnituren für Türstärke 65 - 80 mm, Zugelassen nach DIN EN 1906, Zulassung für Einsatz in Rettungswegen.
Menge: 20,000 St

**01.09.0055 Einzelschlüssel**
Einzelschlüssel in mechanischer Ausführung aus Neusilber.
Menge: 10,000 St

**01.09.0056 Erstellen Schließplan**
*** Pauschalposition
Der Auftraggeber stellt einen Schließplan in tabellarischer Form mit Raumbezeichnungen und Schließgruppen zur Verfügung, der Auftragnehmer prüft diesen auf Kausalität und Praxistauglichkeit, der Auftragnehmer erstellt auf dieser Basis einen Schließplan in seinem Layout/mit seinen Programmen, Ermittlung des Gesamtbedarfes, Stückzahl, Zylinderausführung und Zylinderlänge an Hand der zur Verfügung gestellten Ausführungsplanung und Werk- und Montageplanung der ausführenden Firmen, Kontrolle durch Aufmaß vor Ort.
Menge: 1,000 psch

**01.09.0057 Inbetriebnahme, Funktionsprüfung, Dokumenatation**
*** Pauschalposition
Funktionsprüfung der Schließanlage. Einweisung in die Schließanlage Übergabe der Schließanlagen-Dokumente (Schließpläne und der Sicherungskarte).
Menge: 1,000 psch

#### Untertitel 01.10 Bauschließung

*Hinweis: Hinweistext Bauschließung*
Hinweistext Bauschließung

Für die Ausbauphase sind die wesentlichen Türen der Bauteile mit Bauzylindern im Rahmen einer Bauschließanlage auszustatten.

Die Bauschließanlage ist vorzeitig, nach Abstimmung mit der Objektüberwachung Hochbau, zu liefern und fachgerecht in die vorgesehenen Türen einzubauen.

Die zugehörigen Bauschlüssel sind vollständig an die Objektüberwachung Hochbau zu übergeben.

Die Schlüsselverwaltung während der Bauphase erfolgt ausschließlich durch die Objektüberwachung Hochbau.

*Hinweis: Hinweistext Mechanische Zylinder*
Hinweistext mechanische Zylinder

Bei der anzubietenden Schließanlage muss die Schlüsselprofilierung durch eine registrierte Marke geschützt sein. Der Markenschutz ist nachzuweisen.

Es muss gewährleistet sein, dass mittels Computer aus den vorhandenen theoretischen Kombinationsmöglichkeiten zwischen Zylindern und Schlüsseln, die exakt für die jeweilige Schließanlage schließplankonforme Sperrfunktion mit optimaler technischer Sicherheit angeboten wird.

Die im Leistungsverzeichnis aufgeführten Schließzylinder enthalten keine Einzelschlüssel. Die Angabe der Einzelschlüssel zur Schließanlage wird bei der Position Einzelschlüssel in einer Summe abgefragt.

Die Schlüsselrohlinge dürfen im Handel nicht frei erhältlich sein.

Die Berechtigung, Ersatzschlüssel bzw. Erweiterungen zu bestellen, muss ausschließlich dem Eigentümer der Schließanlage bzw. einer autorisierten Person nach Vorlage der Sicherungskarte vorbehalten sein.

Aus der Schlüsselkennzeichnung darf die Schließung nicht erkennbar sein.

Für Nachfertiger von Schlüsseln muss ersichtlich sein, dass es sich um einen durch Sicherungskarte und markenschutzgeschützten Schlüssel handelt.

Der Profil-Doppelzylinder muss links - rechts verwendbar sein. Der Profil-Halbzylinder muss über mindestens 5 verschieden einstellbare Schließbartstellungen verfügen, so dass ein universeller Einsatz in allen Arten von Schaltern und Schlössern möglich ist.

In alle Profil-Doppelzylinder ab Grundlänge 30-30 sowie in Profil-Doppelzylinder 26-35 und 26-40 muss eine Gefahrenschließfunktion (GF) integriert werden können. In das vorliegende System müssen Rundzylinder, Vorhangschlösser, sowie Kurzzylinder L1=26,5 mm und L2=26,5mm integriert werden können.

Technische Beschreibung Schlüssel und Zylinder: Es gelten die Güteanforderungen nach DIN 18252 / DIN EN 1303.

Im Schlüssel müssen beidseitig unterschiedliche Profilmerkmale zu einem Längsprofilsystem kombiniert werden können.

Übergeordnete Schlüsselprofile müssen über mehr Profilmerkmale verfügen als untergeordnete.

Alle Profilzylinder ab Grundlänge 30-30 müssen über 5 Zuhaltungen verfügen und folgende Sicherheitsmerkmale aufweisen:

- Aufbohrschutz / Kernziehschutz:
- Standard-Aufbohrschutz auf L1 = ABS/A
- Standard-Aufbohrschutz auf L1 und L2 = ABS/B
- Anforderungen an Lebensdauer und Verschleißfestigkeit:
- Die Schlüssel sind ausschließlich aus Neusilber herzustellen.
- Alle Kernstifte sind aus verschleißfestem Sondermessing, Oberfläche vernickelt, herzustellen.
- Die Spitzen zwischen den Schlüsselkerben sollen um ca. 0,15 mm abgerundet werden, um den Kernstiftverschleiß zu minimieren.
- Die Flanken der Schlüsselkerben sollen einen Winkel von mind. 100 Grad haben, um einen leichten und verschleißarmen Schlüsselabzug zu gewährleisten
- Die Querschnitte der Profilmerkmale im Schlüssel und im Kern sollen mind. 0,25 mm² betragen, damit auch bei natürlichem Abrieb auf Dauer die Sperrfunktion erhalten bleibt
- Der Zylinderkernkopf muss so gestaltet sein, dass der volle Schlüsselanschlag darin eingreifen kann, um eine hohe Stabilität beim Schließvorgang zu gewährleisten.

Gefahrenschließfunktion: Der Zylinder muss auch dann mit jedem berechtigtem Schlüssel schließbar sein, wenn sich auf der Gegenseite ein Schlüssel in beliebiger Stellung im Schließkanal befindet.

**01.10.0058 Generalhauptschlüsselanlage einbauen schließbar machen**
STLB-Bau 2025-10 029
Generalhauptschlüsselanlage DIN 18252 in vorgerichtete Türschlösser nur einbauen, einschl. schließbar machen, Lieferung wird gesondert vergütet,
Schließplan mit Bezeichnung der Türen, Räume und Schließzylinder, Oberflächenbeschaffenheit, Farbton der Schließzylinder, Zylinderverlängerungen bei erhöhten Türblattdicken, Schlüsselanzahl je Schließzylinder, Schlüsselanzahl der übergeordneten Schlüssel, Zuordnung einzelner Schließgruppen dem AG zur Genehmigung vorlegen.
Menge: 1,000 St

**01.10.0059 Profildoppelzylinder M G 5 0 0 Messing**
STLB-Bau 2025-10 029
Profildoppelzylinder DIN 18252, Variante Klasse M, Typ Klasse G, Verschlusssicherheit Klasse 5, Angriffswiderstand Klasse 0, Panikfunktion Klasse 0, Zylinder mit Gefahrenfunktion bei einseitig steckendem Schlüssel, Betätigung durch jeden schließungsberechtigten Schlüssel, 5 Stiftzuhaltungen, Zylindergehäuse und Zylinderkern aus Messing, matt vernickelt, Schlüssel aus Neusilber, Einbau in vorgerichtete Schlösser, Ausführung gemäß Einzelbeschreibung,
Einzelbeschreibungs-Nr 'gleichschließend für Realschule und FOS, Länge 35/35'
.
Menge: 50,000 St

**01.10.0060 Profildoppelzylinder M G 5 0 0 Messing**
STLB-Bau 2025-10 029
Profildoppelzylinder DIN 18252, Variante Klasse M, Typ Klasse G, Verschlusssicherheit Klasse 5, Angriffswiderstand Klasse 0, Panikfunktion Klasse 0, Zylinder mit Gefahrenfunktion bei einseitig steckendem Schlüssel, Betätigung durch jeden schließungsberechtigten Schlüssel, 5 Stiftzuhaltungen, Zylindergehäuse und Zylinderkern aus Messing, matt vernickelt, Schlüssel aus Neusilber, Einbau in vorgerichtete Schlösser, Ausführung gemäß Einzelbeschreibung,
Einzelbeschreibungs-Nr 'gleichschließend für Mensa und MZH, Länge 35/35'
.
Menge: 30,000 St

**01.10.0061 Profilhalbzylinder M G 5 0 0 Messing**
STLB-Bau 2025-10 029
Profilhalbzylinder DIN 18252, Variante Klasse M, Typ Klasse G, Verschlusssicherheit Klasse 5, Angriffswiderstand Klasse 0, Panikfunktion Klasse 0, Zylinder mit Gefahrenfunktion bei einseitig steckendem Schlüssel, Betätigung durch jeden schließungsberechtigten Schlüssel, 5 Stiftzuhaltungen, Zylindergehäuse und Zylinderkern aus Messing, matt vernickelt, Schlüssel aus Neusilber, Ausführung gemäß Einzelbeschreibung,
Einzelbeschreibungs-Nr 'gleichschliessend für Realschule und FOS'
.
Menge: 10,000 St

**01.10.0062 Verlängerung je 5 mm**
Aufpreis für die Verlängerung der Zylindergehäuse ausgehend von einer Profilzylinderlänge von 30/30 mm in Schritten von je 5 mm.
Menge: 600,000 St

**01.10.0063 Generalhauptschlüssel**
Generalhauptschlüssel in mechanischer Ausführung aus Neusilber für beide Schließungen.
Menge: 20,000 St

**01.10.0064 Einzelschlüssel RS/FOS**
Einzelschlüssel für Realschule und FOS in mechanischer Ausführung aus Neusilber.
Menge: 60,000 St

**01.10.0065 Einzelschlüssel Mensa/MZH**
Einzelschlüssel für Mensa und Mehrzweckhalle in mechanischer Ausführung aus Neusilber.
Menge: 60,000 St

**01.10.0066 Inbetriebnahme, Funktionsprüfung, Dokumenatation**
*** Pauschalposition
Funktionsprüfung der Schließanlage. Einweisung in die Schließanlage Übergabe der Schließanlagen-Dokumente (Schließpläne und der Sicherungskarte).
Menge: 1,000 psch

### Titel 02 Software

#### Untertitel 02.01 Verwaltungssoftware

**02.01.0067 Verwaltungssoftware**
Verwaltungssoftware

Der AN liefert eine moderne, flexible und erweiterbare Zutrittsverwaltungssoftware. Die Software ist datenbankbasiert und arbeitet als Client/Server-System. Die Bedienung des Systems erfolgt über Clients. Die Vernetzung der eingesetzten Geräte erfolgt über das technische LAN. Das so aufgebaute Mehrplatzsystem ermöglicht den Zugriff auf den Server über dezentral installierte Client-Systeme. Die Bedienung erfolgt webbasiert, die SW ist unter allen gängigen Browsern ohne Einschränkung lauffähig. Die Verwaltung der Daten folgt einem einheitlichen Bedienkonzept und erfüllt die folgenden Mindestanforderung:
- Mandantenfähigkeit
- Benutzerverwaltung mit Benutzerrollen
- Möglichkeit zur Installation von mehreren Verwaltungsarbeitsplätzen ohne Zusatzkosten
- Mehrsprachigkeit
- Personaldatenverwaltung mit integrierter  Ausweiszuordnung
- Verwaltung / Ausweiszuordnung von mehreren Ausweisen pro Person
- Historienverwaltung Ausweis / Berechtigungen
- Schnittstelle zur Übernahme von Sperrlisten
- Sperrmanagement für Personaldatensätze und Ausweise
- Zutrittsfunktionen gemäß EN 50133
- Integrierte Geräteverwaltung
- Verwaltung und Steuerung von Offline Zylindern (Network on Card / Access on Card)
- Türüberwachung mit Statusanzeige
- Raumzonen als Teilbereiche eines Sicherungsbereichs
- Direkte Berechtigungsvergabe auf Tür Basis
- Schließplandialog zur einfachen Zutrittsrechtevergabe
- Zuordnung von zeitabhängigen Zutrittsberechtigungen /  zeitlich gesteuert, zeitlich begrenzt
- Jahreskalenderfunktion Sondertagen
- Türwochenpläne mit Türtagesprogrammen
- Möglichkeit der Auswertung nach unterschiedlichen  Kriterien (Berichte)
- Steuerung von Einbruchmeldeanlagen
- Möglichkeit der Datensicherung und Wiederherstellung
- Monitoring des Gesamtsystems
- Logbuchfunktion für geänderte Daten
- Möglichkeit zur Einbindung und Überwachung von  Fluchtwegtüren
- Alarmmanagement mit Lageplan
- Verwaltung und Vergabe von Zutrittsberechtigungen für Fremdfirmen, beispielsweise Handwerker

Datenhaltungssystem:
Als Datenhaltungssystem soll eine SQL-basierte Datenbank zum Einsatz kommen. Bevorzugt wird eine lizenzfreie Software. Ist eine Lizenz für das eingesetzte System notwendig, so ist diese vom AN einschl. des Lizenzcodes zu liefern.

Web-Server:
Als Web-Server soll bevorzugt lizenzfreie Software zum Einsatz kommen. Die Auswahl ist ggf. mit dem Auftragnehmer abzustimmen.

Lizenzen:
Sämtliche zum vollwertigen Betrieb erforderlichen Lizenzen und dazugehörige Schlüssel sind zu liefern. Die Lizenzen dürfen die Anzahl zu verwaltenden Datensätze und Geräte nicht beschränken. Jede Systemerweiterung muss auf Basis der erworbenen Lizenzen möglich sein.
Die Lizenzen dürfen keine zeitliche Begrenzung der Nutzung enthalten.

Die gesamte Softwaredokumentation (Aufbau, Installation, Einstellungen, Updates, Konzept Datenbackup/Restore) ist einschließlich aller Lizenzen in einem Ordner zusammenzustellen und bei der Abnahme vorzulegen.
Menge: 1,000 St

### Titel 03 Projektierung/Inbetriebnahme

#### Untertitel 03.01 Projektierung

**03.01.0068 Montage- und Werkstattplanung**
Montage- und Werkstattplanung

Erstellung der Montage- und Werkstattplanung durch den Auftragnehmer, Vorlage der M&W-Planung bei der Fachplanung zur Prüfung und Freigabe gemäß nachstehender Beschreibung. Der Auftragnehmer hat vor Beginn der Montagearbeiten Montage- und Werkstattzeichnungen anzufertigen und an den Auftraggeber zu übergeben. Die Montage- und Werkstattzeichnung des Auftragnehmers baut auf der Ausführungsplanung des Auftraggebers auf und entwickelt diese zum endgültigen Stand der Planung weiter, insbesondere durch die Besonderheiten, die sich aus den angebotenen Fabrikaten ergeben (Abmessungen, Befestigungen, Umgebungsbedingungen, Abstände zu anderen Installationen, Einbauvorschriften etc.). Die Montage- und Werkstattplanung muss bezüglich Quantität und Qualität mindestens dem Umfang der Ausführungsplanung entsprechen. Die Montage- und Werkstattplanung des Auftragnehmers muss sämtliche Angaben, die für den ungehinderten Einbau und ordnungsgemäßen Betrieb der Anlage notwendig sind, enthalten. Der Auftragnehmer wird darauf hingewiesen, dass das Fehlen der Montage- und Werkstattzeichnungen einen wesentlichen Mangel darstellt. Der Auftragnehmer wird ferner darauf aufmerksam gemacht, dass die Montage- und Werkstattplanung vor allem auch als Grundlage für die Objektüberwachung des Auftraggebers dient, und eine nicht rechtzeitig vorgelegte, fehlerhafte oder unvollständige M+W-Planung zur Behinderung des Auftraggebers und ggf. des Bauablaufs führt. Der Auftragnehmer wird darauf hingewiesen, dass er gemäß § 3 Abs. 3 VOB/B vertraglich gegenüber dem Auftraggeber verpflichtet ist, unmittelbar nach Vertragsabschluss und Erhalt der Ausführungsplanung diese auf etwaige Unstimmigkeiten zu überprüfen und den Auftraggeber auf entdeckte oder vermutete Mängel hinzuweisen.

Die tatsächlichen Zylinderlängen sind eigenverantwortlich vor Ort je eingesetzte Komponente an den bauseitigen Türen aufzumessen.

Der Auftragnehmer erstellt Montage- und Werkstattpläne der jeweiligen zu errichtenden und/oder erweiterten Anlagen:

Sollte an anderer Stelle nichts anderes vermerkt oder beschrieben sein bestehen diese Unterlagen im wesentlichen aus nachstehenden Teilen:

- M+W Pläne
- Installationspläne M1:50 (Grundrisspläne, ggf. als Detail, Schnitte)
- Übersichtspläne (Schemapläne, Anlagenzeichnungen, Steigleitungspläne)
- Verdrahtungspläne (Stromlaufpläne)
- Aufbaupläne für:
  - Schaltanlagen, Verteilungen, Rangierverteiler, Steuertafeln, Geräte, PV-Anlagen etc.
- Klartextverzeichnisse für Verteiler
- Aufbaupläne Datenschränke mit sämtlichen Anschlussbelegungen
- Berechnungen

Zur Erstellung hat der Auftragnehmer Zugang zur Projekt-Kommunikationsplattform (PKM). Die erforderlichen Planunterlagen sind dort als dwg und pdf Dokumente abgelegt.

Die Unterlagen sind in digitaler Form (dwg und pdf) vorzulegen und in das Projekt-Kommunikationsplattform (PKM) einzustellen. Es ist die jeweilige Ordnerstruktur zu beachten.
Menge: 1,000 St

**03.01.0069 Pflichtenheft und Projektmanagement**
Pflichtenheft und Projektmanagement

Abstimmung der detaillierten Funktionalität, Systemkonfiguration, Schnittstellen, Benutzerprofile, Datenpunktkonfiguration.
Menge: 1,000 St

**03.01.0070 Parametrierung Zutrittskontrollanlage**
STLB-Bau 2025-10 064
Parametrierung von Funktionen und Anlagenteilen der Zutrittskontrollanlage, mit Stammdateneingabe und Sicherung einschl. aller Zuordnungen, ohne biometrische Daten: zur jeweils freien Konfiguration von
- einem Administratorkonto,
- 2 Bedienerkonten,
- 500 Benutzer-Stammdatensätzen, mit je 5 Datenfeldern, Benutzer-Stammdatensätze werden vom AG gestellt als Datentabelle in elektronischer Form,
- von mind. 500 mechatronischen Türver-/-entriegelungseinrichtungen,
- mind. 20 Berechtigungsgruppen, mit 20 räumlichen Zuordnungen, mit 20 zeitlichen Zuordnungen,
- Zuordnung einer Berechtigungsgruppe zu jedem Benutzer-Stammdatensatz.
Menge: 1,000 St

**03.01.0071 Schließplanerstellung**
Schließplanerstellung

Auf Basis des Schließplans (Teil der Ausführungsplanung) erstellt der Auftragnehmer eine übersichtliche Darstellung des Gesamtsystems. Als Grundlage für den Schließplan dient das bauseits erstelle Türbuch in Form einer Excel-Liste, welches alle Zutrittskontrollpunkte (Türen, Tore, Aufzüge etc.) enthält. Das Türbuch ist einerseits zu filtern, sodass nur die für die Zutrittskontrolle relevanten Zutrittskontrollpunkte verbleiben. Andererseits ist das Türbuch mit weiteren Informationen zu versehen, die für die Funktion des Systems von Bedeutung sind. Grundrisspläne werden in dwg-Format bereitgestellt. Alle Geräte sind mittels genormter Schaltzeichen zu dokumentieren und in die Pläne einzuarbeiten. Die überarbeiteten Pläne sind als Teil der Gesamtdokumentation bei der Abnahme vorzulegen. In Abstimmung mit dem Auftraggeber und Nutzer erstellt der Aufragnehmer ein Schließplan-Organigramm als grafische Skizze. Für jeden Zutrittspunkt sind Festlegungen in Bezug auf die Schließfunktionen sowie die Auswahl und Zuordnung der Zylindertypen und -ausführungen zu treffen. Sämtliche Zylinder und Leser sind in Schließgruppen einzuteilen und mittels einer Software zu dokumentieren. Die darzustellenden Informationen sind mit dem Auftraggeber abzustimmen. Sämtliche zeitlichen und räumlichen Berechtigungen sind in Abstimmung mit dem Nutzer zu definieren und zu dokumentieren. Die exakten Zylinderlängen sind vor Ort zu erfassen. Als Mindestanforderung sind für jeden Zutrittskontrollpunkt folgende Informationen zu dokumentieren:

- Tür-Nummer
- Raum-Nummer
- Raumbezeichnung
- Ebene
- Hardware-Adresse (Leser)
- Beschlagsleser ID
- Schloss-ID (Digitalzylinder)
- Group-ID (Digitalzylinder)
- Türfunktion (z.B. Daueröffnung)

Diese Tabelle ist mit zusätzlichen Spalten für die Berechtigungsgruppen zu versehen. Jede Berechtigungsgruppe besitzt eine Bezeichnung und eine eindeutige laufende Nummer. Die Erstellung der Berechtigungsgruppen soll in Abstimmung mit dem Fachplaner und in Zusammenarbeit mit dem Nutzer erfolgen. Jeder Zutrittskontrollpunkt, der einer Berechtigungsgruppe zugeordnet werden soll, wird entsprechend gekennzeichnet. Logisch zusammengehörige Zutrittskontrollpunkte sollen zu einer Gruppe zusammengefasst werden. Zutrittskontrollpunkte, die nur von wenigen Personen betreten werden, und deshalb eine Sonderfunktion besitzen, sind immer als eigene Gruppe zu definieren.

Dazwischen gibt es Fälle, die einzeln mit dem Nutzer und dem Fachplaner abgestimmt werden müssen.

Dieser Schließplan ist dem Auftraggeber vor der Inbetriebnahme zur Prüfung vorzulegen. Der endgültig überarbeitete und freigegebene Schließplan ist als Teil der Bestandsdokumentation als Ausdruck und als bearbeitbare Excel-Datei dem Auftraggeber zu übergeben.
Menge: 1,000 St

#### Untertitel 03.02 Baustelleneinrichtungen und Bemusterung

**03.02.0072 Baustelle einrichten räumen**
STLB-Bau 2022-04 000
Baustelle für sämtliche, in der Leistungsbeschreibung aufgeführten Leistungen einrichten und räumen.
Menge: 1,000 St

**03.02.0073 Musterkatalog**
Musterkatalog

Vor dem Bemusterungstermin ist ein Musterkatalog für alle sichtbaren zu erstellen. Pro Position ist eine DINA A4 Seite mit folgenden Informationen und anschließend angefügten Datenblätter zu erstellen. In dem Busterungskatalog müssen folgende Eigenschaften enthalten sein:

- LV Position + LV Kurztext
- Bild des betreffenden Bauteils
- Hersteller
- Fabrikat/Artikelnummer
- Montageort
- Attribut/Kodierung gemäß Planung
- Einbausituation
- Farbe
- Datenblatt des Produktes
- Feld für "Freigabe durch Architektur" und "Freigabe durch Fachbauleitung Elektro"

Bei mehreren Produkte oder Varianten eines Artikels ist der ausschlaggebende Artikel zu markieren.

Der Bemusterungskatalog dient der Dokumentation der Bemusterung und wird vom Auftraggeber freigeben.
Menge: 1,000 St

**03.02.0074 Bemusterung vor Ort**
Bemusterung

Bemusterung aller sichtbaren Teile der in der Ausschreibung enthaltenen Leistungen. Die Bemusterung ist nach Aufforderung durch den Auftraggeber durchzuführen. Sämtliche Musterstücke hat der Auftragnehmer auf eigene Kosten einzulagern. Die Muster bleiben Eigentum des Auftragnehmers.
Menge: 1,000 St

#### Untertitel 03.03 Inbetriebnahme

**03.03.0075 Schnittstelle Fluchttürterminal**
*** Bezugsbeschreibung
Schnittstelle Fluchttürterminal

Realisierung der Schnittstelle zu bauseitig vorhandenem Fluchttürterminal mittels potentialfreien Kontaktes von der Zutrittskontrollzentrale, Anschluss der Leitung an der Fluchttürsteuerung oder an einer Übergabedose in unmittelbarer Umgegebung, Leitungen bauseitig verlegt.
Menge: 5,000 St

**03.03.0076 Schnittstelle Motorsteuereinheit, Motorschloss, A-Öffner, E-Öffner**
*** wie Position 03.03.0075
Schnittstelle Motorsteuereinheit, Motorschloss, A-Öffner oder E-Öffner.
Menge: 31,000 St

**03.03.0077 Schnittstelle Gegensprechanlage**
*** wie Position 03.03.0075
Menge: 20,000 St

**03.03.0078 Inbetriebnahme zutrittsk.fremder Gewerke**
STLB-Bau 2024-04 064
Gemeinsame Inbetriebnahme einschl. erforderlicher Koordinierung mit zutrittskontrollanlagefremden Gewerken.
Menge: 50,000 St

#### Untertitel 03.04 Schulungen und Einweisungen

*Hinweis: Hinweistext Schulung und Einweisung*
Hinweistext Schulung und Einweisung

Durch eine Anwenderschulung soll das Betriebspersonal in die Lage versetzt werden, das System zu pflegen, Fehlerdiagnosen zu stellen, Updates durchzuführen, Backups zu erstellen sowie bei Bedarf einen Gerätetausch vorzunehmen und das System zu aktualisieren.

Vom Auftragnehmer ist ein Schulungskonzept gemäß diesen Anforderungen zu erstellen.

Der Auftragnehmer führt die Schulungen für bis zu 2 Personen in eigener Verantwortung durch. Die Schulungen finden vor im Objekt statt.

Die Vergütung der Schulung beinhaltet eine angemessene Vorbereitung der Schulung mit Bereitstellung von Schulungsunterlagen.

Alle Schulungsunterlagen gehen unter Einräumung von Nutzungsrechten in das Eigentum des Auftraggebers über. Zu den Schulungsunterlagen gehören auch die elektronischen Präsentationsdateien.

**03.04.0079 Schulung Einweisung vor Ort AnzTeilnehmer 5 St**
STLB-Bau 2025-10 064
Schulung und Einweisung des vom AG benannten Anlagenverantwortlichen und des technischen Bedienpersonals zur sachgerechten Bedienung, Betrieb und Instandhaltung der elektroakustischen, fernmeldetechnischen, informationstechnischen Anlage, zur Erstinbetriebnahme, vor Ort, mit Schulungsunterlagen für jeden Teilnehmer, aus denen die unterrichteten Bedien- und Arbeitsverfahren nachvollziehbar sind, als elektronisches, nur les- und druckbares Dokument, für lizenzfreies Betrachtungs- und Druckprogramm,
Anzahl der Teilnehmer '5' St,
Dauer Schulung/Einweisung '4' h.
Menge: 2,000 St

#### Untertitel 03.05 Dokumentation

**03.05.0080 Bestandsunterlagen**
Bestandsunterlagen

Der Auftragnehmer hat im Rahmen seines Leistungsumfangs alle für den sicheren und wirtschaftlichen Betrieb der Anlage erforderlichen Bestandsunterlagen zusammenzustellen und dem Auftraggeber spätestens bei der Abnahme in digitaler Form zu übergeben. Die Dokumentation ist so zu gestalten, dass der Aufbau und Funktion des Systems eindeutig und leicht erkennbar sind, und somit eine optimale Instandhaltung der Anlage gewährleistet ist.

Folgende Unterlagen sind als Mindestanforderung zu übergeben:

1. Anlagenbeschreibungen
2. Gesamtfunktionsschema, Funktionsplan
3. Übersichtsplan mit Eintragung aller Standorte der Informationsschwerpunkte
4. Aufbaupläne und Aufstellungspläne der Anlagen
5. Stromlaufpläne nach DIN EN 61082-1
6. Verbindungsschaltpläne nach DIN EN 61082-1
7. Bedienungsanleitungen, Installationsanleitungen, Benutzerhandbücher
8. Technische Betriebsdaten, Datenblätter, Herstellerzertifikate
9. Wartungsplan, Verschleiß- und Ersatzteilliste
10. Pflichtenheft Zutrittskontrolle
11. Verzeichnis aller Geräte (ZKZ, Leser) mit Eintragung alle Systemparameter und Hardware-Adressen

Die Dokumentation ist mit einem Adressverzeichnis (Ersteller / Kundendienst/Wartungsdienst / Störungsstelle usw.) mit Telefonnummern der Ansprechpartner zu versehen.

Folgende Datenformate sind einzuhalten:
- Stromlaufpläne: im Dateiformat des CAE-Systems, sowie als DWG und als PDF-Datei
- Grundrisse: als DWG und als PDF-Datei
- sonstige Dateien: MS-Office-Programme und als PDF
- sonstige Unterlagen: gescannt als PDF-Datei

Sämtliche vorgenannten Unterlagen sind digital zusammenzustellen und spätestens zur Abnahme dem Auftraggeber zur Prüfung zu übergeben. Zusätzlich 1-fach in Papier mit passendem Ringbuchordner.
Menge: 1,000 St

**03.05.0081 Projektkommunikationssystem**
Projektkommunikationssystem

Nutzung des Projektkommunikationssystems einschl. aller damit anfallenden Kosten für die Nutzung, wie Personal, Geräte Schulungskosten, Kosten für Ausdrucke, Vervielfältigungen, Datentransfer, Bestellung sowie Auslieferung von Ausdrucken, etc.
Menge: 1,000 St

#### Untertitel 03.06 Stundenlohnarbeiten

*Hinweis: Bauleistungen im Stundenlohn*
Bauleistungen im Stundenlohn

Mit der Ausführung der im Leistungsverzeichnis vorgesehenen Stundenlohnarbeiten ist erst nach schriftlicher Anordnung des Auftraggebers zu beginnen. Der Umfang der im Einzelfall zu erbringenden Leistungen wird bei der Anordnung festgelegt. Die Stundenlohnzettel sind wöchentlich einzureichen.

Stundensätze:

Die nachstehenden Verrechnungssätze sind unter Beachtung der preisrechtlichen Vorschriften zu ermitteln und gelten unabhängig von der Anzahl der abzurechnenden Stunden. Sie enthalten den tatsächlichen Lohn mit den Zuschlägen für Gemeinkosten, Sozialkassenbeiträge, vermögenswirksame Leistungen und dergl., sowie Lohn- und Gehaltsnebenkosten. Zuschläge für Nacht-, Sonn- und Feiertagsarbeiten sind jedoch nicht eingerechnet. Für die Ausführung der Stundenlohnarbeiten sind maximal Monteure mit einer Qualifikation nach Entgeltgruppe G erforderlich. Arbeiten, die nur Monteure mit höherer Qualifikation ausführen können, sind vor deren Beginn mit der Bauleitung abzustimmen. Die Stundensätze der einzelnen Lohngruppen sind komplett auszufüllen. Sollte der Bieter über eine nachfolgend angeführte Berufsgruppe nicht verfügen, hat er die nächsthöher qualifizierte einzusetzen.

**03.06.0082 Projektleiter/-in sämtliche Kosten/Zuschläge**
STLB-Bau 2023-04 091
Stundenlohnarbeiten durch Projektleiter/-in
der Verrechnungssatz für die jeweilige Arbeitskraft umfasst sämtliche Aufwendungen wie Lohn- und Gehaltskosten, Lohn- und Gehaltsnebenkosten, Zuschläge, lohngebundene und lohnabhängige Kosten, sonstige Sozialkosten, Gemeinkosten, Wagnis und Gewinn.
Menge: 10,000 h

**03.06.0083 Obermonteur/-in sämtliche Kosten/Zuschläge**
STLB-Bau 2023-04 091
Stundenlohnarbeiten durch Obermonteur/-in
der Verrechnungssatz für die jeweilige Arbeitskraft umfasst sämtliche Aufwendungen wie Lohn- und Gehaltskosten, Lohn- und Gehaltsnebenkosten, Zuschläge, lohngebundene und lohnabhängige Kosten, sonstige Sozialkosten, Gemeinkosten, Wagnis und Gewinn.
Menge: 10,000 h

**03.06.0084 Monteur/-in sämtliche Kosten/Zuschläge**
STLB-Bau 2023-04 091
Stundenlohnarbeiten durch Monteur/-in
der Verrechnungssatz für die jeweilige Arbeitskraft umfasst sämtliche Aufwendungen wie Lohn- und Gehaltskosten, Lohn- und Gehaltsnebenkosten, Zuschläge, lohngebundene und lohnabhängige Kosten, sonstige Sozialkosten, Gemeinkosten, Wagnis und Gewinn.
Menge: 10,000 h

**03.06.0085 Arbeiter/-in sämtliche Kosten/Zuschläge**
STLB-Bau 2023-04 091
Stundenlohnarbeiten durch Arbeiter/-in
der Verrechnungssatz für die jeweilige Arbeitskraft umfasst sämtliche Aufwendungen wie Lohn- und Gehaltskosten, Lohn- und Gehaltsnebenkosten, Zuschläge, lohngebundene und lohnabhängige Kosten, sonstige Sozialkosten, Gemeinkosten, Wagnis und Gewinn.
Menge: 10,000 h

**03.06.0086 Auszubildende/r sämtliche Kosten/Zuschläge**
STLB-Bau 2023-04 091
Stundenlohnarbeiten durch Auszubildende/r (Mittellohn)
der Verrechnungssatz für die jeweilige Arbeitskraft umfasst sämtliche Aufwendungen wie Lohn- und Gehaltskosten, Lohn- und Gehaltsnebenkosten, Zuschläge, lohngebundene und lohnabhängige Kosten, sonstige Sozialkosten, Gemeinkosten, Wagnis und Gewinn.
Menge: 10,000 h

**03.06.0087 Helfer/-in sämtliche Kosten/Zuschläge**
STLB-Bau 2023-04 091
Stundenlohnarbeiten durch Helfer/-in
der Verrechnungssatz für die jeweilige Arbeitskraft umfasst sämtliche Aufwendungen wie Lohn- und Gehaltskosten, Lohn- und Gehaltsnebenkosten, Zuschläge, lohngebundene und lohnabhängige Kosten, sonstige Sozialkosten, Gemeinkosten, Wagnis und Gewinn.
Menge: 10,000 h

**03.06.0088 Technische/n Zeichner/in bzw. Systemplaner/in sämtliche Kosten/Zuschläge**
Stundenlohnarbeiten durch Technische/n Zeichner/in bzw. Systemplaner/in
der Verrechnungssatz für die jeweilige Arbeitskraft umfasst sämtliche Aufwendungen wie Lohn- und Gehaltskosten, Lohn- und Gehaltsnebenkosten, Zuschläge, lohngebundene und lohnabhängige Kosten, sonstige Sozialkosten, Gemeinkosten, Wagnis und Gewinn.
Menge: 10,000 h
